# Protector contra rosegadors

- Propietat de l'arxiu: CYPE Ingenieros S.A.
- Format: FIEBDC-3/2016
- Programa: Generador de preus de la construcció. CYPE Ingenieros, S.A.
- Data: 25/04/2024
- Divisa: EUR
- Costos indirectes: 3 %
- IVA: 21 %

## J Jardineria

### JD Sistemes de drenatge, subjecció i protecció

#### JDP Protectors

**JDP020** m Protector contra rosegadors.
Protector contra rosegadors, compost per xarxa de dissuasió de polietilè reciclable de 40 cm d'altura, amb resistència als raigs UV, de 0,8x0,8 cm de llum de malla, subjecta mitjançant abraçadores de plàstic a dos aspres de bambú de 4 a 6 mm de diàmetre.
Inclou: Replanteig i clavat dels perxells. Alineació dels perxells i subjecció de la xarxa a aquests amb abraçadores de plàstic.
Criteri d'amidament de projecte: Nombre d'unitats previstes, segons documentació gràfica de Projecte.
Criteri de mesura d'obra: Es mesurarà el nombre d'unitats realment executades segons especificacions de Projecte.

| Codi | Ut | Descripció | Rendiment | Preu | Import |
|---|---|---|---|---|---|
| mt48ppp010a | m | Xarxa de dissuasió contra rosegadors, de polietilè reciclable de 40 cm d'altura, amb resistència als raigs UV, de 0,8x0,8 cm de llum de malla. Inclús abraçadores per a la subjecció als tutors. (material) | 1 | 0.82 | 0.820 |
| mt48tut025 | U | Perxell de canya de bambú de 4 a 6 mm de diàmetre i 100 cm de longitud. (material) | 2 | 1.1 | 2.200 |
| mo086 | h | Ajudant jardiner. (mà d'obra) | 0.158 | 25.28 | 3.994 |
| % | % | Costos directes complementaris | 2 % | 7.014 | 0.140 |
|  |  | Costos directes |  |  | 7.154 |

Residus:
- col·locació: mt48tut025 Perxell de canya de bambú de 4 a 6 mm de diàmetre i 100 cm de longitud; factor de residu 0.0015

## Recursos

**mt48tut025** U Perxell de canya de bambú de 4 a 6 mm de diàmetre i 100 cm de longitud
Dades tècniques: Cost energètic -15.829 MJ; Emissió de CO2 -1.565 kg; Codi LER 17 02 01; Massa de l'element 0.96 kg; Volum 0.000873 m3
Residus:
- embalatge: re170203 Plàstic. (component de residu); rendiment 0.002 kg; Codi LER 17 02 03; Massa de l'element 1 kg; Volum 0.001667 m3
