# Cobriment decoratiu del terreny, amb àrid

- Propietat de l'arxiu: CYPE Ingenieros S.A.
- Format: FIEBDC-3/2016
- Programa: Generador de preus de la construcció. CYPE Ingenieros, S.A.
- Data: 17/06/2024
- Divisa: EUR
- Costos indirectes: 3 %
- IVA: 21 %

## J Jardineria

### JT Decoració i tractament de superfícies

#### JTI Superfícies de materials inerts

**JTI010** m² Cobriment decoratiu del terreny, amb àrid.
Cobriment decoratiu del terreny, amb àrid, realitzada mitjançant: malla de polipropilè no teixit, de 150 mm/s de permeabilitat a l'aigua, expresada com a índex de velocitat i 90 g/m² de massa superficial, amb funció antiherbes, fixada sobre el terreny amb ancoratges d'acer corrugat en forma d'U, de 8 mm de diàmetre; i estesa de graveta de matxuc, de granulometria compresa entre 9 i 12 mm, color color a escollir, amb mitjans manuals, fins a formar una capa uniforme de 5 cm de gruix mínim.
Inclou: Preparació del terreny. Col·locació de la malla antiherbes. Estesa dels àrids. Reg de neteja.
Criteri d'amidament de projecte: Superfície mesurada en projecció horitzontal, segons documentació gràfica de Projecte.
Criteri de mesura d'obra: Es mesurarà, en projecció horitzontal, la superfície realment executada segons especificacions de Projecte.

| Codi | Ut | Descripció | Rendiment | Preu | Import |
|---|---|---|---|---|---|
| mt48mal010c | m² | Malla de polipropilè no teixit, de 150 mm/s de permeabilitat a l'aigua, expresada com a índex de velocitat, segons ISO 11058, i 90 g/m² de massa superficial, amb funció antiherbes, permeable a l'aire i als nutrients, químicament inert i estable tant a sòls àcids com a alcalins i amb resistència als raigs UV. (material) | 1.1 | 0.63 | 0.693 |
| mt48mal025 | U | Ancoratge d'acer corrugat en forma de U, de 8 mm de diàmetre, per a subjecció de xarxes i malles al terreny. (material) | 5 | 0.34 | 1.700 |
| mt48adc010a | m³ | Graveta de matxuc, de granulometria compresa entre 9 i 12 mm, color color a escollir, subministrada en sacs; per a ús decoratiu. (material) | 0.03 | 104.27 | 3.128 |
| mt08aaa010a | m³ | Aigua. (material) | 0.005 | 1.53 | 0.008 |
| mo040 | h | Oficial 1ª jardiner. (mà d'obra) | 0.02 | 28.42 | 0.568 |
| mo086 | h | Ajudant jardiner. (mà d'obra) | 0.066 | 25.28 | 1.668 |
| % | % | Costos directes complementaris | 2 % | 7.765 | 0.155 |
|  |  | Costos directes |  |  | 7.920 |

Residus:
- col·locació: mt48adc010a; factor de residu 0.003

## Recursos

**mt48adc010a** m³ Graveta de matxuc
Dades tècniques: Cost energètic 1090.830 MJ; Emissió de CO2 54.698 kg; Codi LER 01 04 08; Massa de l'element 1950 kg; Volum 1.3 m3
Residus:
- embalatge: re170203 Plàstic. (component de residu); rendiment 9.75 kg; Codi LER 17 02 03; Massa de l'element 1 kg; Volum 0.001667 m3

**mt08aaa010a** m³ Aigua
Dades tècniques: Cost energètic 60.000 MJ; Emissió de CO2 30.000 kg
