# Vorada prefabricada de formigó

- Propietat de l'arxiu: CYPE Ingenieros S.A.
- Format: FIEBDC-3/2016
- Programa: Generador de preus de la construcció. CYPE Ingenieros, S.A.
- Data: 25/04/2024
- Divisa: EUR
- Costos indirectes: 3 %
- IVA: 21 %

## M Ferms i paviments urbans

### ML Vores i límits de paviments

#### MLB Vorades

**MLB010** m Vorada prefabricada de formigó.
Peces de vorada recta de formigó, monocapa, amb secció normalitzada de vianants A1 (20x14) cm, classe climàtica B (absorció <=6%), classe resistent a l'abrasió H (petjada <=23 mm) i classe resistent a flexió S (R-3,5 N/mm²), de 50 cm de longitud, segons UNE-EN 1340 i UNE 127340, col·locades sobre base de formigó en massa (HM-20/P/20/X0) de gruix uniforme de 20 cm i 10 cm d'amplada a cada costat del vorera, abocament des de camió, estès i vibrat, amb acabat reglejat, segons pendents del projecte i col·locat sobre explanada amb índex CBR > 5 (California Bearing Ratio), no inclosa en aquest preu; posterior ajuntant d'amplada màxima 5 mm amb morter de ciment, industrial, M-5. Inclús topalls o contraforts de 1/3 i 2/3 de l'altura de la vorera, del costat de la calçada i al revers respectivament, amb un mínim de 10 cm, excepte en el cas de paviments flexibles.
Inclou: Replanteig d'alineacions i nivells. Abocament i estès de formigó en llit de suport. Col·locació, rebut i anivellació de les peces, incloent-hi topalls o contraforts. Reomplert de junts amb morter de ciment.
Criteri d'amidament de projecte: Longitud mesurada segons documentació gràfica de Projecte.
Criteri de mesura d'obra: Es mesurarà la longitud realment executada segons especificacions de Projecte.

| Codi | Ut | Descripció | Rendiment | Preu | Import |
|---|---|---|---|---|---|
| mt10hmf011Bc | m³ | Formigó en massa HM-20/P/20/X0, fabricat en central. (material) | 0.082 | 79.08 | 6.485 |
| mt08aaa010a | m³ | Aigua. (material) | 0.006 | 1.53 | 0.009 |
| mt09mif010ca | t | Morter industrial per a obra de paleta, de ciment, color gris, categoria M-5 (resistència a compressió 5 N/mm²), subministrat en sacs, segons UNE-EN 998-2. (material) | 0.008 | 54.64 | 0.437 |
| mt18jbg010aa | U | Vorada recta de formigó, monocapa, amb secció normalitzada de vianants A1 (20x14) cm, classe climàtica B (absorció <=6%), classe resistent a l'abrasió H (petjada <=23 mm) i classe resistent a flexió S (R-3,5 N/mm²), de 50 cm de longitud, segons UNE-EN 1340 i UNE 127340. (material) | 2.1 | 2.61 | 5.481 |
| mo041 | h | Oficial 1ª construcció d'obra civil. (mà d'obra) | 0.369 | 28.42 | 10.487 |
| mo087 | h | Ajudant construcció d'obra civil. (mà d'obra) | 0.396 | 25.28 | 10.011 |
| % | % | Costos directes complementaris | 2 % | 32.910 | 0.658 |
|  |  | Costos directes |  |  | 33.568 |

Residus:
- col·locació: mt10hmf011Bc Formigó en massa HM-20/P/20/X0, fabricat en central; factor de residu 0.00143845
- col·locació: mt09mif010ca; factor de residu 0.0189
- col·locació: mt18jbg010aa; factor de residu 0.0251444

## Recursos

**mt10hmf011Bc** m³ Formigó en massa HM-20/P/20/X0, fabricat en central
Dades tècniques: Cost energètic 1840.000 MJ; Emissió de CO2 230.000 kg; Codi LER 17 01 01; Massa de l'element 2300 kg; Volum 1.533333 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt18jbg010aa** U Vorada recta de formigó
Dades tècniques: Cost energètic 2.636 MJ; Emissió de CO2 9.007 kg; Codi LER 17 01 01; Massa de l'element 60 kg; Volum 0.04 m3
Residus:
- embalatge: re170201 Fusta; rendiment 0.004 kg
- embalatge: re170203 Plàstic; rendiment 0.003 kg
