# Geocompost per a sistema de drenatge

- Propietat de l'arxiu: CYPE Ingenieros S.A.
- Format: FIEBDC-3/2016
- Programa: Generador de preus de la construcció. CYPE Ingenieros, S.A.
- Data: 25/04/2024
- Divisa: EUR
- Costos indirectes: 3 %
- IVA: 21 %

## N Aïllaments e impermeabilitzacions

### NG Geosintètics

#### NGC Geocompostos

**NGC010** m² Geocompost per a sistema de drenatge.
Geocompost drenant, format per un cos alveolar doble bicúspide de polietilè d'alta densitat que porta termofixat a cada una de les seves cares un geotèxtil a base de filaments de polipropilè units mecànicament per un procés de tiretes amb posterior tractament tèrmic, amb una capacitat drenant de 0,85 l/m·s (pressió 20kPa, gradient i=1), amb una resistència a la tracció longitudinal de 16,1 kN/m, una resistència a la tracció transversal de 18,4 kN/m i 8 mm de gruix, per a drenatge vertical (murs i túnels). Col·locació en obra: amb cavalcaments i amb rosetes (2 u/m²).
Inclou: Col·locació del geocompost. Resolució de cavalcaments i unions. Resolució de punts singulars. Fixació del geocompost.
Criteri d'amidament de projecte: Superfície mesurada segons documentació gràfica de Projecte.
Criteri de mesura d'obra: Es mesurarà la superfície realment executada segons especificacions de Projecte, incloent els lliuraments i els solapes.

| Codi | Ut | Descripció | Rendiment | Preu | Import |
|---|---|---|---|---|---|
| mt14geo010d | m² | Geocompost drenant, format per un cos alveolar doble bicúspide de polietilè d'alta densitat que porta termofixat a cada una de les seves cares un geotèxtil a base de filaments de polipropilè units mecànicament per un procés de tiretes amb posterior tractament tèrmic, amb una capacitat drenant de 0,85 l/m·s (pressió 20kPa, gradient i=1), amb una resistència a la tracció longitudinal de 16,1 kN/m, una resistència a la tracció transversal de 18,4 kN/m i 8 mm de gruix. (material) | 1.1 | 7.36 | 8.096 |
| mt15pao010a | U | Roseta, per a fixació de làmina drenant. (material) | 2 | 0.02 | 0.040 |
| mo041 | h | Oficial 1ª construcció d'obra civil. (mà d'obra) | 0.033 | 28.42 | 0.938 |
| mo087 | h | Ajudant construcció d'obra civil. (mà d'obra) | 0.033 | 25.28 | 0.834 |
| % | % | Costos directes complementaris | 2 % | 9.908 | 0.198 |
|  |  | Costos directes |  |  | 10.106 |

Residus:
- col·locació: mt14geo010d; factor de residu 0.07

## Recursos

**mt14geo010d** m² Geocompost drenant
Dades tècniques: Cost energètic 15.501 MJ; Emissió de CO2 0.770 kg; Codi LER 17 02 03; Massa de l'element 0.11 kg; Volum 0.000183 m3
Residus:
- embalatge: re170203 Plàstic. (component de residu); rendiment 0.05 kg; Codi LER 17 02 03; Massa de l'element 1 kg; Volum 0.001667 m3
