# Muntatge i desmuntatge de plataforma motoritzada

- Propietat de l'arxiu: CYPE INGENIEROS, S.A.
- Format: FIEBDC-3/2002
- Divisa: EUR
- Costos indirectes: 3.00 %
- IVA: 21.00 %

## 0 Actuacions prèvies

### 0X Bastides i maquinària d'elevació

#### 0XA Bastides

**0XA134** U Muntatge i desmuntatge de plataforma motoritzada.
Muntatge i desmuntatge de plataforma motoritzada, constituïda per estructura d'acer galvanitzat en calent, formant un màstil per trams d'1,5 m, motor de doble accionament de 4,4 kW i plataforma metàl·lica independent de l'estructura de suport, per a execució de façana segons plànols de muntatge. Inclús accessoris, sistemes de protecció, ancoratges i reposicions.
Inclou: Replanteig dels recolzaments. Neteja i preparació de la superfície de suport i protecció dels espais afectats. Muntatge i col·locació dels components. Col·locació de la plataforma de treball. Col·locació dels elements de protecció, accés i senyalització. Prova de càrrega. Desmuntatge i retirada de la bastida.
Criteri d'amidament de projecte: Nombre d'unitats previstes, segons Estudi o Estudi Bàsic de Seguretat i Salut.

| Codi | Ut | Descripció | Rendiment | Preu | Import |
|---|---|---|---|---|---|
| mq13ats071a | U | Muntatge de plataforma motoritzada monomàstil, de 10 m de longitud i 150 m d'altura màxima de treball, amb 1500 kg de capacitat de càrrega, constituïda per estructura amb perfils de secció quadrada, d'acer galvanitzat en calent, formant un màstil per trams d'1,5 m, amb corrons de guiat metàl·lics, de superfície de contacte plana, i motor de doble accionament de 4,4 kW; plataforma metàl·lica, d'acer galvanitzat antilliscant i autodrenant, independent de l'estructura de suport, amb sistema d'anivellació automàtica, i prolongacions telescòpiques que permeten ampliar l'ample de la plataforma de treball d'1,4 a 3,2 m, per a execució de façana; inclús mecanisme de final de carrera per limitar els pals finals, sistema de parada d'emergència amb dispositiu manual de descens i sirena acústica de maniobra. (maquinària) | 1.000 | 518.95 | 518.95 |
| mq13ats072a | U | Desmuntatge de plataforma motoritzada monomàstil, de 10 m de longitud i 150 m d'altura màxima de treball, amb 1500 kg de capacitat de càrrega, constituïda per estructura amb perfils de secció quadrada, d'acer galvanitzat en calent, formant un màstil per trams d'1,5 m, amb corrons de guiat metàl·lics, de superfície de contacte plana, i motor de doble accionament de 4,4 kW; plataforma metàl·lica, d'acer galvanitzat antilliscant i autodrenant, independent de l'estructura de suport, amb sistema d'anivellació automàtica, i prolongacions telescòpiques que permeten ampliar l'ample de la plataforma de treball d'1,4 a 3,2 m, per a execució de façana; inclús mecanisme de final de carrera per limitar els pals finals, sistema de parada d'emergència amb dispositiu manual de descens i sirena acústica de maniobra. (maquinària) | 1.000 | 415.16 | 415.16 |
| % | % | Costos directes complementaris | 2 % | 934.11 | 18.68 |
|  |  | Costos directes |  |  | 952.79 |
