# Muntatge i desmuntatge de plataforma suspesa

- Propietat de l'arxiu: CYPE INGENIEROS, S.A.
- Format: FIEBDC-3/2002
- Divisa: EUR
- Costos indirectes: 3.00 %
- IVA: 21.00 %

## 0 Actuacions prèvies

### 0X Bastides i maquinària d'elevació

#### 0XA Bastides

**0XA135** U Muntatge i desmuntatge de plataforma suspesa.
Muntatge i desmuntatge de plataforma suspesa d'accionament manual, de 2 m de longitud, formada per un o més mòduls de 90 cm d'amplada, per treballar en paraments verticals de fins a 30 m d'altura, composta per entornpeu, baranes, aparell elevador, cables i estructura de suspensió, sistema anticaigudes, pescants de suspensió i altres dispositius de seguretat.
Criteri d'amidament de projecte: Nombre d'unitats previstes, segons documentació gràfica de Projecte.
Criteri de mesura d'obra: Es mesurarà el nombre d'unitats realment executades segons especificacions de Projecte.

| Codi | Ut | Descripció | Rendiment | Preu | Import |
|---|---|---|---|---|---|
| mq13ats120a | U | Muntatge de plataforma suspesa d'accionament manual, de 2 m de longitud, formada per un o més mòduls de 90 cm d'amplada, per treballar en paraments verticals de fins a 30 m d'altura, composta per entornpeu, baranes, aparell elevador, cables i estructura de suspensió, sistema anticaigudes, pescants de suspensió i altres dispositius de seguretat. (maquinària) | 1.000 | 358.40 | 358.40 |
| mq13ats120w | U | Desmuntatge de plataforma suspesa d'accionament manual, de 2 m de longitud, formada per un o més mòduls de 90 cm d'amplada, per treballar en paraments verticals de fins a 30 m d'altura, composta per entornpeu, baranes, aparell elevador, cables i estructura de suspensió, sistema anticaigudes, pescants de suspensió i altres dispositius de seguretat. (maquinària) | 1.000 | 285.60 | 285.60 |
| % | % | Costos directes complementaris | 2 % | 644.00 | 12.88 |
|  |  | Costos directes |  |  | 656.88 |
