# Paralització de l'equip complet per a execución de murs pantalla

- Propietat de l'arxiu: CYPE INGENIEROS, S.A.
- Format: FIEBDC-3/2002
- Divisa: EUR
- Costos indirectes: 3.00 %
- IVA: 21.00 %

## C Fonamentacions

### CC Contencions

#### CCP Murs pantalla

**CCP035** h Paralització de l'equip complet per a execución de murs pantalla.
Paralització de l'equip complet per a execución de murs pantalla, per causes alienes a l'empresa constructora del mur pantalla, com ara falta d'instruccions, falta de prestacions previstes, o fallades de recepció en els materials.
Criteri d'amidament de projecte: Temps estimat.
Criteri de mesura d'obra: Amortització en forma de lloguer per hores, segons condicions definides en el contracte subscrit amb l'empresa suministradora.

| Codi | Ut | Descripció | Rendiment | Preu | Import |
|---|---|---|---|---|---|
| mq03pae100 | h | Paralització de l'equip complet en l'execució de murs pantalla, per causes alienes a l'empresa subministradora. (maquinària) | 1.000 | 266.13 | 266.13 |
| % | % | Costos directes complementaris | 2 % | 266.13 | 5.32 |
|  |  | Costos directes |  |  | 271.45 |
