# Transport, posta en obra i retirada de fresadora

- Propietat de l'arxiu: CYPE INGENIEROS, S.A.
- Format: FIEBDC-3/2002
- Divisa: EUR
- Costos indirectes: 3.00 %
- IVA: 21.00 %

## C Fonamentacions

### CC Contencions

#### CCP Murs pantalla

**CCP070** U Transport, posta en obra i retirada de fresadora.
Transport, posta en obra mitjançant grua autopropulsada i retirada de fresadora, per a la regularització dels paraments verticals de l'intradós del mur pantalla, i per a l'execució del rebaix en les trobades amb forjats de soterrani i llosa de fonamentació.
Criteri de valoració econòmica: El preu inclou el desplaçament a l'obra del personal especialitzat.
Inclou: Transport a l'obra. Muntatge de l'equip. Desmuntatge de l'equip. Retirada de l'equip>.
Criteri d'amidament de projecte: Nombre d'unitats previstes, segons documentació gràfica de Projecte.
Criteri de mesura d'obra: Es mesurarà el nombre d'unitats realment executades segons especificacions de Projecte.

| Codi | Ut | Descripció | Rendiment | Preu | Import |
|---|---|---|---|---|---|
| mq03fre011 | U | Transport, posada en obra i retirada d'equip de fresat per a mur pantalla. (maquinària) | 1.000 | 1332.80 | 1332.80 |
| mq07gte010d | h | Grua autopropulsada de braç telescòpic amb una capacitat d'elevació de 40 t i 35 m d'altura màxima de treball. (maquinària) | 2.000 | 88.48 | 176.96 |
| % | % | Costos directes complementaris | 2 % | 1509.76 | 30.20 |
|  |  | Costos directes |  |  | 1539.96 |
