# Regularització de l'intradós de mur pantalla "PANTALLAX"

- Propietat de l'arxiu: CYPE INGENIEROS, S.A.
- Format: FIEBDC-3/2002
- Divisa: EUR
- Costos indirectes: 3.00 %
- IVA: 21.00 %

## C Fonamentacions

### CC Contencions

#### CCX Sistemes de murs pantalla

**CCX071** m² Regularització de l'intradós de mur pantalla "PANTALLAX".
Regularització dels paraments verticals de l'intradós de mur pantalla "PANTALLAX" de formigó armat, mitjançant fresadora, desbastant de 3 a 5 cm de gruix per eliminar els ressalts resultants del formigonat contra el terreny, i decapar la superfície amb acabat rugós, per revestir; en un àrea de treball amb accés major de 3 m, gàlib major de 11 m i superfície major de 500 m², i càrrega de runa sobre camió o contenidor.
Inclou: Fresat de l'intradós del mur pantalla. Retirada i arreplegat de enderrocs. Càrrega d'enderrocs sobre camió o contenidor.
Criteri d'amidament de projecte: Superfície mesurada segons documentació gràfica de Projecte.
Criteri de mesura d'obra: Es mesurarà la superfície realment executada segons especificacions de Projecte.

| Codi | Ut | Descripció | Rendiment | Preu | Import |
|---|---|---|---|---|---|
| mq03pae062c | h | Maquinària per a execució de murs pantalla "PANTALLAX" i excavacions. (maquinària) | 0.194 | 60.48 | 11.73 |
| % | % | Costos directes complementaris | 2 % | 11.73 | 0.23 |
|  |  | Costos directes |  |  | 11.96 |
