# Escapçat de piló de formigó armat

- Propietat de l'arxiu: CYPE INGENIEROS, S.A.
- Format: FIEBDC-3/2002
- Divisa: EUR
- Costos indirectes: 3.00 %
- IVA: 21.00 %

## C Fonamentacions

### CP Profundes

#### CPI Pilons "in situ"

**CPI200** m Escapçat de piló de formigó armat.
Escapçat de piló de formigó armat, de 35 cm de diàmetre, mitjançant picat del formigó del cap del piló que no reuneix les característiques mecàniques necessàries, amb compressor amb martell pneumàtic, i càrrega de la runa procedent de l'escapçat sobre camió o contenidor.
Inclou: Escapçada. Doblegat d'armadures. Neteja i càrrega de la runa procedent de l'escapçat sobre camió o contenidor.
Criteri d'amidament de projecte: Longitud mesurada segons documentació gràfica de Projecte.
Criteri de mesura d'obra: Es mesurarà la longitud realment executada segons especificacions de Projecte.

| Codi | Ut | Descripció | Rendiment | Preu | Import |
|---|---|---|---|---|---|
| mq05pdm010c | h | Compressor portàtil elèctric 9 m³/min de cabal. (maquinària) | 0.209 | 13.73 | 2.87 |
| mq05mai030 | h | Martell pneumàtic. (maquinària) | 0.418 | 4.57 | 1.91 |
| mq01exn010i | h | Miniretroexcavadora sobre pneumàtics, de 37,5 kW. (maquinària) | 0.006 | 51.18 | 0.31 |
| mo112 | h | Peó especialitzat construcció. (mà d'obra) | 0.633 | 24.59 | 15.57 |
| mo113 | h | Peó ordinari construcció. (mà d'obra) | 0.165 | 23.81 | 3.93 |
| % | % | Costos directes complementaris | 2 % | 24.59 | 0.49 |
|  |  | Costos directes |  |  | 25.08 |
