# Paralització de l'equip complet per a execución de micropilons

- Propietat de l'arxiu: CYPE INGENIEROS, S.A.
- Format: FIEBDC-3/2002
- Divisa: EUR
- Costos indirectes: 3.00 %
- IVA: 21.00 %

## C Fonamentacions

### CP Profundes

#### CPM Micropilons

**CPM002** h Paralització de l'equip complet per a execución de micropilons.
Paralització de l'equip complet per a execución de micropilons, per causes alienes a l'empresa constructora, com ara falta d'instruccions, falta de prestacions previstes, o fallades de recepció en els materials.
Criteri d'amidament de projecte: Temps estimat.
Criteri de mesura d'obra: Amortització en forma de lloguer per hores, segons condicions definides en el contracte subscrit amb l'empresa suministradora.

| Codi | Ut | Descripció | Rendiment | Preu | Import |
|---|---|---|---|---|---|
| mq03pva060a | U | Paralització de l'equip complet en l'execució de micropilons, per causes alienes a l'empresa subministradora. (maquinària) | 1.000 | 192.60 | 192.60 |
| % | % | Costos directes complementaris | 2 % | 192.60 | 3.85 |
|  |  | Costos directes |  |  | 196.45 |
