# Transport, posada en obra i retirada d'equip complet per a cargolat de pilons roscats metálicos

- Propietat de l'arxiu: CYPE INGENIEROS, S.A.
- Format: FIEBDC-3/2002
- Divisa: EUR
- Costos indirectes: 3.00 %
- IVA: 21.00 %

## C Fonamentacions

### CP Profundes

#### CPR Pilons roscats

**CPR001** U Transport, posada en obra i retirada d'equip complet per a cargolat de pilons roscats metálicos.
Transport, posada en obra i retirada d'equip complet per a cargolat de pilons roscats metàl·lics en el terreny, a una distància d'entre 50 i 100 km.
Criteri de valoració econòmica: El preu inclou el desplaçament a l'obra del personal especialitzat.
Inclou: Transport a l'obra. Posada en obra de l'equip. Retirada de l'equip>.
Criteri d'amidament de projecte: Nombre d'unitats previstes, segons documentació gràfica de Projecte.
Criteri de mesura d'obra: Es mesurarà el nombre d'unitats realment executades segons especificacions de Projecte.

| Codi | Ut | Descripció | Rendiment | Preu | Import |
|---|---|---|---|---|---|
| mq03pir010b | U | Transport, posada en obra i retirada d'equip complet per a cargolat de pilons roscats metàl·lics, a una distància d'entre 50 i 100 km. (maquinària) | 1.000 | 2346.13 | 2346.13 |
| % | % | Costos directes complementaris | 2 % | 2346.13 | 46.92 |
|  |  | Costos directes |  |  | 2393.05 |
