# Paralització de l'equip complet per a cargolat de pilons roscats metálicos "KRINNER"

- Propietat de l'arxiu: CYPE INGENIEROS, S.A.
- Format: FIEBDC-3/2002
- Divisa: EUR
- Costos indirectes: 3.00 %
- IVA: 21.00 %

## C Fonamentacions

### CP Profundes

#### CPR Pilons roscats

**CPR032** h Paralització de l'equip complet per a cargolat de pilons roscats metálicos "KRINNER".
Paralització de l'equip complet autopropulsat sobre cadenes "KRINNER" durant els treballs de cargolat de pilons roscats metàl·lics, per causes alienes a l'empresa subministradora.
Criteri d'amidament de projecte: Temps estimat.
Criteri de mesura d'obra: Amortització en forma de lloguer per hores, segons condicions definides en el contracte subscrit amb l'empresa suministradora.

| Codi | Ut | Descripció | Rendiment | Preu | Import |
|---|---|---|---|---|---|
| mq03pir110 | U | Paralització de l'equip complet autopropulsat sobre cadenes "KRINNER" durant els treballs de cargolat de pilons roscats metàl·lics, per causes alienes a l'empresa subministradora. (maquinària) | 1.000 | 154.08 | 154.08 |
| % | % | Costos directes complementaris | 2 % | 154.08 | 3.08 |
|  |  | Costos directes |  |  | 157.16 |
