# Pantalla autoportant de palplanxes metàl·liques

- Propietat de l'arxiu: CYPE INGENIEROS, S.A.
- Format: FIEBDC-3/2002
- Divisa: EUR
- Costos indirectes: 3.00 %
- IVA: 21.00 %

## C Fonamentacions

### CT Palplanxes

#### CTA Pantalles autoportants

**CTA010** m² Pantalla autoportant de palplanxes metàl·liques.
Pantalla autoportant de palplanxes metàl·liques encavalcades, clavades en el terreny de manera provisional, fins a arribar a com a màxim 5 m de profunditat en terreny de sorres, formada per perfils metàl·lics d'acer laminat, amb forma grecada de 600 mm d'ample de perfil, 8 mm d'espessor i mòdul de resistència de 242 cm³/m de paret.
Inclou: Disposició de guies. Penetració de les palplanxes. Extracció de les palplanxes.
Criteri d'amidament de projecte: Superfície mesurada segons documentació gràfica de Projecte.
Criteri de mesura d'obra: Es mesurarà la superfície realment executada segons especificacions de Projecte.

| Codi | Ut | Descripció | Rendiment | Preu | Import |
|---|---|---|---|---|---|
| mt07tmt010a | m² | Palplanxa recuperable per a 25 usos formada per perfils d'acer laminat amb forma xapa grecada, de 600 mm d'ample de perfil i 8 mm de gruix, amb un mòdul resistent de 242 cm³/m de paret; sistema d'unió mitjançant cavalcament. (material) | 1.000 | 6.68 | 6.68 |
| mq07gte010c | h | Grua autopropulsada de braç telescòpic amb una capacitat d'elevació de 30 t i 27 m d'altura màxima de treball. (maquinària) | 0.285 | 75.04 | 21.39 |
| mq03tab010 | h | Martell percussor de doble efecte, amb motor. (maquinària) | 0.285 | 220.32 | 62.79 |
| mo089 | h | Ajudant estructurista. (mà d'obra) | 0.360 | 25.25 | 9.09 |
| % | % | Costos directes complementaris | 2 % | 99.95 | 2.00 |
|  |  | Costos directes |  |  | 101.95 |
