# Demolició de balustrada

- Propietat de l'arxiu: CYPE INGENIEROS, S.A.
- Format: FIEBDC-3/2002
- Divisa: EUR
- Costos indirectes: 3.00 %
- IVA: 21.00 %

## D Demolicions

### DF Façanes

#### DFD Defenses en exteriors

**DFD030** m Demolició de balustrada.
Demolició de balustrada formada per balustres prefabricats de formigó de secció circular i 65 cm d'altura, amb mitjans manuals, sense deteriorar els elements constructius sobre els quals dóna suport, i càrrega manual sobre camió o contenidor.
Criteri de valoració econòmica: El preu inclou la demolició de les pilastres de trava.
Inclou: Demolició de l'element. Fragmentació dels enderrocs en peces manejables. Retirada i arreplegat de enderrocs. Neteja de les restes de l'obra. Càrrega manual d'enderrocs sobre camió o contenidor.
Criteri d'amidament de projecte: Longitud mesurada segons documentació gràfica de Projecte.
Criteri de mesura d'obra: S'amidarà la longitud realment enderrocada segons especificacions de Projecte.

| Codi | Ut | Descripció | Rendiment | Preu | Import |
|---|---|---|---|---|---|
| mo113 | h | Peó ordinari construcció. (mà d'obra) | 0.705 | 23.81 | 16.79 |
| % | % | Costos directes complementaris | 2 % | 16.79 | 0.34 |
|  |  | Costos directes |  |  | 17.13 |
