# Aixecat de reixat tradicional de perfils metàl·lics en clos de parcel·la

- Propietat de l'arxiu: CYPE INGENIEROS, S.A.
- Format: FIEBDC-3/2002
- Divisa: EUR
- Costos indirectes: 3.00 %
- IVA: 21.00 %

## D Demolicions

### DU Urbanització interior de la parcel·la

#### DUV Tancaments exteriors

**DUV030** m Aixecat de reixat tradicional de perfils metàl·lics en clos de parcel·la.
Aixecat de reixat tradicional de perfils metàl·lics buits en clos de parcel·la, amb una altura menor de 2 m, amb mitjans manuals i equip de oxitall, i càrrega manual sobre camió o contenidor.
Criteri de valoració econòmica: El preu inclou el desmuntatge dels accessoris i dels elements de fixació, però no inclou la demolició de la fonamentació.
Inclou: Aixecat de l'element. Fragmentació dels enderrocs en peces manejables. Retirada i arreplegat de enderrocs. Neteja de les restes de l'obra. Càrrega manual del material aixecat i restes de l'obra sobre camió o contenidor.
Criteri d'amidament de projecte: Longitud mesurada segons documentació gràfica de Projecte.
Criteri de mesura d'obra: S'amidarà la longitud realment desmuntada segons especificacions de Projecte.

| Codi | Ut | Descripció | Rendiment | Preu | Import |
|---|---|---|---|---|---|
| mq08sol010 | h | Equip d'oxitall, amb acetilè com combustible i oxigen com comburent. (maquinària) | 0.100 | 8.25 | 0.83 |
| mo019 | h | Oficial 1ª soldador. (mà d'obra) | 0.120 | 28.86 | 3.46 |
| mo112 | h | Peó especialitzat construcció. (mà d'obra) | 0.180 | 24.59 | 4.43 |
| mo113 | h | Peó ordinari construcció. (mà d'obra) | 0.360 | 23.81 | 8.57 |
| % | % | Costos directes complementaris | 2 % | 17.29 | 0.35 |
|  |  | Costos directes |  |  | 17.64 |
