# Façana lleugera de panell sandvitx de GRC

- Propietat de l'arxiu: CYPE INGENIEROS, S.A.
- Format: FIEBDC-3/2002
- Divisa: EUR
- Costos indirectes: 3.00 %
- IVA: 21.00 %

## F Façanes i particions

### FL Façanes lleugeres

#### FLG De panells de GRC

**FLG030** m² Façana lleugera de panell sandvitx de GRC.
Façana lleugera de panell sandvitx de GRC, de 120 mm de gruix total, 3,3 m d'amplada màxima i 12 m² de superfície màxima, format per un nucli de poliestirè expandit, de 10 kg/m³ de densitat mitjana i 100 mm d'espessor, recobert per dues làmines de GRC d'espessor exterior 10 mm i espessor interior 10 mm, textura llisa, color blanc, amb inclusió o delimitació de buits; fixació dels panells al forjat amb elements metàl·lics de connexió, fixats a la vegada amb cargols M12 d'acer zincat. Inclús emprimació, silicona neutra i cordó d'escuma de polietilè expandit de cel·les tancades per al segellat de junts.
Inclou: Replanteig de panells i elements d'ancoratge. Posicionat del panell en el seu lloc de col·locació. Aplom i apuntalament del panell. Fixació dels ancoratges amb cargols. Resolució de punts singulars. Repàs de panells. Segellat de junts.
Criteri d'amidament de projecte: Superfície mesurada segons documentació gràfica de Projecte, sense duplicar cantonades ni encontres, deduint els buits de superfície major de 3 m².
Criteri de mesura d'obra: Es mesurarà la superfície realment executada segons especificacions de Projecte, sense duplicar cantonades ni encontres, deduint els buits de superfície major de 3 m².

| Codi | Ut | Descripció | Rendiment | Preu | Import |
|---|---|---|---|---|---|
| mt12pgg030ab | m² | Panell sandvitx de GRC, de 120 mm de gruix total, 3,3 m d'amplada màxima i 12 m² de superfície màxima, format per un nucli de poliestirè expandit, de 10 kg/m³ de densitat mitjana i 100 mm d'espessor, recobert per dues làmines de GRC d'espessor exterior 10 mm i espessor interior 10 mm, textura llisa, color blanc; amb un perfil d'acer zincat incorporat en la cara posterior, per a la fixació mecànica del panell als elements metàl·lics de connexió. (material) | 1.000 | 164.43 | 164.43 |
| mt12pgg100a | U | Repercussió, per m² de façana de panell de GRC, de peces especials i elements metàl·lics per a connexió entre panells i entre panells i elements estructurals, cargols M12, d'acer zincat, amb virolles, per a la fixació mecànica dels elements de connexió al panell i al forjat, emprimació, silicona neutra i cordó d'escuma de polietilè expandit de cel·les tancades per al segellat de junts. (material) | 1.000 | 3.00 | 3.00 |
| mq07gte010c | h | Grua autopropulsada de braç telescòpic amb una capacitat d'elevació de 30 t i 27 m d'altura màxima de treball. (maquinària) | 0.030 | 75.04 | 2.25 |
| op00ato010 |  | Tornavís. | 1.000 | 0.00 | 0.00 |
| op00tal010 |  | Trepant. | 1.000 | 0.00 | 0.00 |
| op00amo010 |  | Mola o radial. | 1.000 | 0.00 | 0.00 |
| mo050 | h | Oficial 1ª muntador de panells prefabricats de formigó. (mà d'obra) | 0.300 | 29.34 | 8.80 |
| mo097 | h | Ajudant muntador de panells prefabricats de formigó. (mà d'obra) | 0.300 | 25.28 | 7.58 |
| % | % | Costos directes complementaris | 2 % | 186.06 | 3.72 |
|  |  | Costos directes |  |  | 189.78 |
