# Mur cortina d'alumini

- Propietat de l'arxiu: CYPE INGENIEROS, S.A.
- Format: FIEBDC-3/2002
- Divisa: EUR
- Costos indirectes: 3.00 %
- IVA: 21.00 %

## F Façanes i particions

### FM Murs cortina

#### FMC Alumini

**FMC010** m² Mur cortina d'alumini.
Subministrament i muntatge de tancament de mur cortina d'alumini realitzat mitjançant el sistema de tapetes, compost per un entramat de perfils d'alumini lacat en color, formant una retícula amb una separació entre muntants verticals de 1,60 m i una distància entre eixos de forjat de 3,40 m, comprenent tres divisions en cada planta, seccions de 60x140 mm i 4 mm de gruix en muntants i de 60x80 mm i 2 mm de gruix en mainells; finestres integrades amb fulla oculta, invisible des de l'exterior del mur cortina, emprant com a sistema de fixació de l'envidriament silicona estructural en els quatre costats; ancoratges d'acer zincats per immersió en bany de zinc amb regulació tridimensional, compostos per placa embeguda prèviament en el forjat amb garres i angular per a fixació dels muntants verticals a l'edifici, perfil d'unió entre mainells i muntants, ruptura del pont tèrmic, acabaments especials de mur a obra realitzats en xapa d'alumini i segellats en fred amb cordó continu de silicona negra neutra per l'exterior; amb tancament compost d'un 60% de superfície opaca d'ampits sense envidriament exterior, cantells de forjat i falsos sostres, formada per plafó aïllant compost de xapa d'alumini lacat, per l'exterior, safata de xapa d'alumini lacat, per l'interior i reblert d'ànima aïllant de 30 mm de gruix, un 32% de superfície transparent fixa realitzada amb mirall reflector d'alt buit de 6 mm, sense temperar per l'exterior, cambra d'aire deshidratada de 12 mm i lluna incolora de 6 mm per l'interior i un 8% de superfície transparent. Totalment muntat.
Inclou: Preparació de les bases de fixació per rebre els sistemes d'ancoratge del mur cortina. Replanteig dels eixos primaris de l'entramat. Presentació i subjecció prèvia a l'estructura de l'edifici dels eixos primaris de l'entramat. Alineació, aplomat i anivellació dels perfils primaris. Subjecció definitiva de l'entramat primari. Preparació del sistema de recepció de l'entramat secundari. Presentació i subjecció prèvia a l'entramat dels perfils secundaris. Alineació, aplomat i anivellació dels perfils secundaris. Subjecció definitiva de l'entramat secundari. Preparació i presentació dels plafons aïllants i envidraments. Subjecció als marcs de l'entramat. Segellat final d'estanquitat.
Criteri d'amidament de projecte: Superfície mesurada segons documentació gràfica de Projecte.
Criteri de mesura d'obra: Es mesurarà la superfície realment executada segons especificacions de Projecte.

| Codi | Ut | Descripció | Rendiment | Preu | Import |
|---|---|---|---|---|---|
| mt25mco010a | m² | Estructura mur cortina, sistema de tapetes cargolades i acabament exterior embellidor de tapajuntes clipat. (material) | 1.000 | 160.50 | 160.50 |
| mt25mco020 | m² | Panell de xapa d'alumini, format per dues làmines d'alumini de 1,5 mm d'espessor, lacades a una cara i ànima de material aïllant de 30 mm d'espessor. (material) | 0.600 | 138.73 | 83.24 |
| mt25mco030a | m² | Doble envidriament sobre mur cortina, lluna sense temperar per l'exterior. (material) | 0.320 | 92.21 | 29.51 |
| mt25mco040a | m² | Finestra d'obertura sobre mur cortina, sistema de tapetes cargolades i acabament exterior embellidor de tapajuntes clipat. (material) | 0.080 | 235.34 | 18.83 |
| mt25mco050 | m² | Repercussió d'acabaments i ancoratges varis. (material) | 1.000 | 25.00 | 25.00 |
| op00ciz010 |  | Cisalla. | 1.000 | 0.00 | 0.00 |
| op00roe010 |  | Rosegadora. | 1.000 | 0.00 | 0.00 |
| op00ato010 |  | Tornavís. | 1.000 | 0.00 | 0.00 |
| mo018 | h | Oficial 1ª serraller. (mà d'obra) | 0.575 | 28.86 | 16.59 |
| mo059 | h | Ajudant serraller. (mà d'obra) | 0.575 | 25.36 | 14.58 |
| mo049 | h | Oficial 1ª muntador de mur cortina. (mà d'obra) | 1.678 | 29.34 | 49.23 |
| mo096 | h | Ajudant muntador de mur cortina. (mà d'obra) | 2.398 | 25.28 | 60.62 |
| % | % | Costos directes complementaris | 2 % | 458.10 | 9.16 |
|  |  | Costos directes |  |  | 467.26 |
