# Sistema "STRUGAL" de mur cortina d'alumini

- Propietat de l'arxiu: CYPE INGENIEROS, S.A.
- Format: FIEBDC-3/2002
- Divisa: EUR
- Costos indirectes: 3.00 %
- IVA: 21.00 %

## F Façanes i particions

### FM Murs cortina

#### FMY Sistemes de mur cortina

**FMY030** m² Sistema "STRUGAL" de mur cortina d'alumini.
Mur cortina d'alumini realitzat mitjançant el sistema S52NT, de tapetes tradicionals, de "STRUGAL", amb estructura portant calculada per a una sobrecàrrega màxima deguda a l'acció del vent de 60 kg/m², composada per una retícula amb una separació entre muntants de 150 cm i una distància entre eixos del forjat o punts d'ancoratge de 300 cm, comprenent 3 divisions entre plantes. Muntants de secció 170x52 mm, anoditzat color plata; travessers de 55x52 mm (Iy=31,14 cm4), anoditzat color plata; perfil per l'ancoratge del vidre, anoditzat color plata; tapa embellidora d'alumini en posició vertical i horitzontal, en acabat del perfil d'ancoratge del vidre, per al seu ús amb el sistema S52NT,"STRUGAL" acabat lacat estàndard; amb tancament compost de: un 40% de superfície opaca sense envidriament exterior, (ampits, cantells de forjat i falsos sostres), formada per panell de xapa d'alumini, de 9 mm de gruix total, acabat lacat color blanc, format per làmina d'alumini de 0,7 mm i ànima aïllant de poliestirè extrudit (densitat 35 kg/m³); un 60% de superfície transparent fixa realitzada amb doble envidriament trempat de control solar, conjunt format per vidre exterior trempat, de control solar, color blau de 6 mm, cambra d'aire deshidratada amb perfil separador d'alumini i doble segellat perimetral amb silicona, de 6 mm, i vidre interior Float incolor de 6 mm d'espessor; 18 mm de gruix total. Inclús kit d'accessoris per a mur cortina; silicona neutra Elastosil 605 "SIKA" per al segellat de la zona opaca; ancoratges de fixació d'acer, compostos per placa unida al forjat i angular per a fixació de muntants a l'edifici; xapa d'alumini de 1,5 mm d'espessor per a la realització de les rematades de mur a obra.
Inclou: Preparació de les bases de fixació per rebre els sistemes d'ancoratge del mur cortina. Replanteig dels eixos primaris de l'entramat. Presentació i subjecció prèvia a l'estructura de l'edifici dels eixos primaris de l'entramat. Alineació, aplomat i anivellació dels perfils primaris. Subjecció definitiva de l'entramat primari. Preparació del sistema de recepció de l'entramat secundari. Alineació, aplomat i anivellació dels perfils secundaris. Subjecció definitiva de l'entramat secundari. Col·locació, muntatge i ajustament del vidre als perfils. Segellat final d'estanquitat.
Criteri d'amidament de projecte: Superfície mesurada segons documentació gràfica de Projecte.
Criteri de mesura d'obra: Es mesurarà la superfície realment executada segons especificacions de Projecte.

| Codi | Ut | Descripció | Rendiment | Preu | Import |
|---|---|---|---|---|---|
| mt25mcs010w | m | Muntant d'alumini, "STRUGAL", de 170x52 mm (Ix= 536,23 cm4), acabat anoditzat color plata, inclús junt central d'estanquitat i juntes interiors de travesser, proveït de canal de desguàs i ventilació. (material) | 0.667 | 44.87 | 29.93 |
| mt25mcs020c | m | Travesser d'alumini, "STRUGAL", de 55x52 mm (Iy = 31,14 cm4), acabat anoditzat color plata, inclús junt central d'estanquitat i juntes interiors de travesser, proveït de canal de desguàs i ventilació. (material) | 1.333 | 29.32 | 39.08 |
| mt25mcs030g | m | Perfil pressor d'alumini, per al seu ús amb el sistema S52NT,"STRUGAL", inclús juntes del vidre. (material) | 2.000 | 4.40 | 8.80 |
| mt25mcs060a | m | Tapa embellidora d'alumini en posició vertical i horitzontal, en acabat del perfil d'ancoratge del vidre, per al seu ús amb el sistema S52NT,"STRUGAL" acabat lacat estàndard. (material) | 2.000 | 15.64 | 31.28 |
| mt25mcs100b | U | Kit d'accessoris per a perfil muntant de murs cortina del sistema S52NT "STRUGAL". (material) | 0.667 | 10.95 | 7.30 |
| mt25mcs110b | U | Kit d'accessoris per a perfil travesser de murs cortina del sistema S52NT "STRUGAL". (material) | 1.333 | 12.74 | 16.98 |
| mt21veg040yaca | m² | Doble envidriament trempat de control solar, color blau, 6/6/6, conjunt format per vidre exterior trempat, de control solar, color blau de 6 mm, cambra d'aire deshidratada amb perfil separador d'alumini i doble segellat perimetral, de 6 mm, i vidre interior Float incolor de 6 mm d'espessor; 18 mm de gruix total. (material) | 0.604 | 126.71 | 76.53 |
| mt25mco045a | m² | Panell de xapa d'alumini, de 9 mm de gruix total, acabat lacat color blanc, format per làmina d'alumini de 0,7 mm i ànima aïllant de poliestirè extrudit (densitat 35 kg/m³). (material) | 0.402 | 27.16 | 10.92 |
| mt21sik020b | U | Cartutx de silicona sintètica de color Elastosil-605-S "SIKA", de 310 ml (rendiment aproximat en juntes d'estanquitat de 2 m per cartutx). (material) | 0.700 | 2.67 | 1.87 |
| mt21vva021 | U | Material auxiliar per la col·locació de vidres. (material) | 1.000 | 1.26 | 1.26 |
| op00ato010 |  | Tornavís. | 1.000 | 0.00 | 0.00 |
| mo018 | h | Oficial 1ª serraller. (mà d'obra) | 0.659 | 28.86 | 19.02 |
| mo059 | h | Ajudant serraller. (mà d'obra) | 0.899 | 25.36 | 22.80 |
| mo049 | h | Oficial 1ª muntador de mur cortina. (mà d'obra) | 1.439 | 29.34 | 42.22 |
| mo096 | h | Ajudant muntador de mur cortina. (mà d'obra) | 2.158 | 25.28 | 54.55 |
| % | % | Costos directes complementaris | 2 % | 362.54 | 7.25 |
|  |  | Costos directes |  |  | 369.79 |
