# Mur de càrrega de fàbrica de bloc de cànem

- Propietat de l'arxiu: CYPE INGENIEROS, S.A.
- Format: FIEBDC-3/2002
- Divisa: EUR
- Costos indirectes: 3.00 %
- IVA: 21.00 %

## F Façanes i particions

### FN Murs bioclimàtics

#### FNC Full de fàbrica de blocs de cànem

**FNC010** m² Mur de càrrega de fàbrica de bloc de cànem.
Execució de mur de càrrega de 14 cm d'espessor de fàbrica de bloc de cànem cara vista, de superfície rugosa, color marró terra, 29x14x10,5 cm, resistència a compressió 1,3 N/mm², compost de terres seleccionades, fibres de cànem, calç hidràulica natural i addicions minerals, rebuda amb morter de calç hidràulica natural tipus NHL 3,5, amb peces especials com ara mitjos blocs i tres quarts de blocs.
Criteri de valoració econòmica: El preu no inclou la formació de les llindes dels buits del parament ni la barrera anticapil·laritat.
Inclou: Neteja i preparació de la superfície suport. Replanteig, planta a planta. Col·locació i aplomat de mires de referència. Estesa de fils entre mires. Col·locació de ploms fixos a les arestes. Col·locació de les peces per filades a nivell. Realització de tots els treballs necessaris per a la resolució de buits. Repàs de les juntes i neteja final del parament.
Criteri d'amidament de projecte: Superfície mesurada segons documentació gràfica de Projecte, sense duplicar cantonades ni encontres, deduint els buits de superfície major de 2 m², afegint a canvi la superfície de la part interior del buit, corresponent al desenvolupament de brancals i llindes.
Criteri de mesura d'obra: Es mesurarà la superfície realment executada segons especificacions de Projecte, sense duplicar cantonades ni encontres, deduint els buits de superfície major de 2 m², afegint a canvi la superfície de la part interior del buit, corresponent al desenvolupament de brancals i llindes.

| Codi | Ut | Descripció | Rendiment | Preu | Import |
|---|---|---|---|---|---|
| mt03bny010a | U | Bloc de cànem cara vista, de superfície rugosa, color marró terra, 29x14x10,5 cm, resistència a compressió 1,3 N/mm², compost de terres seleccionades, fibres de cànem, calç hidràulica natural i addicions minerals, amb propietats bioclimàtiques. Segons UNE 41410. (material) | 28.350 | 1.31 | 37.14 |
| mt03bny020a | U | Mig bloc de cànem cara vista, de superfície rugosa, color marró terra, 14x14x10,5 cm, resistència a compressió 1,3 N/mm², compost de terres seleccionades, fibres de cànem, calç hidràulica natural i addicions minerals, amb propietats bioclimàtiques. Segons UNE 41410. (material) | 2.646 | 0.69 | 1.83 |
| mt03bny030a | U | Tres quarts de bloc de cànem cara vista, de superfície rugosa, color marró terra, 21x14x10 cm, resistència a compressió 1,3 N/mm², compost de terres seleccionades, fibres de cànem, calç hidràulica natural i addicions minerals, amb propietats bioclimàtiques. Segons UNE 41410. (material) | 5.250 | 1.11 | 5.83 |
| mt08aaa010a | m³ | Aigua. (material) | 0.972 | 1.50 | 1.46 |
| mt09mcc010a | kg | Morter de calç hidràulica natural tipus NHL 3,5, amb sorres de sílice i calcàries, per a rebuda de blocs de cànem, subministrat en sacs. (material) | 2.860 | 6.32 | 18.08 |
| mq06hor010 | h | Formigonera elèctrica amb una capacitat de pastat de 160 l. (maquinària) | 0.004 | 3.45 | 0.01 |
| op00amo010 |  | Mola o radial. | 1.000 | 0.00 | 0.00 |
| mo021 | h | Oficial 1ª construcció en treballs de ram de paleta. (mà d'obra) | 0.563 | 28.42 | 16.00 |
| mo114 | h | Peó ordinari construcció en treballs de ram de paleta. (mà d'obra) | 0.795 | 23.81 | 18.93 |
| % | % | Costos directes complementaris | 2 % | 99.28 | 1.99 |
|  |  | Costos directes |  |  | 101.27 |
