# Revestiment de front de forjat amb plaquetes ceràmiques cara vista

- Propietat de l'arxiu: CYPE INGENIEROS, S.A.
- Format: FIEBDC-3/2002
- Divisa: EUR
- Costos indirectes: 3.00 %
- IVA: 21.00 %

## F Façanes i particions

### FR Fronts de forjat

#### FRC De peces ceràmiques

**FRC015** m Revestiment de front de forjat amb plaquetes ceràmiques cara vista.
Revestiment de front de forjat de 30 cm de cantell, amb carquinyolis ceràmics cara vista d'elaboració manual, 29x5x5 cm, 0,3/u. COL·LOCACIÓ: amb morter d'alta adherència i additiu hidròfug per a impermeabilització de morters o formigons.
Inclou: Preparació de la superfície de recolzament. Col·locació de les peces per filades a nivell. Repàs de les juntes i neteja del parament.
Criteri d'amidament de projecte: Longitud mesurada pel més gran desenvolupament lineal, segons documentació gràfica de Projecte.
Criteri de mesura d'obra: Es mesurarà pel seu major desenvolupament lineal, la longitud realment executada segons especificacions de Projecte, incloent la longitud que pogués perdre's en biaixos.

| Codi | Ut | Descripció | Rendiment | Preu | Import |
|---|---|---|---|---|---|
| mt05bmq016c30 | U | Carquinyoli ceràmic cara vista d'elaboració manual, 29x5x5 cm, 0,30€/u. (material) | 16.670 | 0.30 | 5.00 |
| mt09moe020a | kg | Adhesiu cimentós millorat de lligants mixtos, C2 TE, per a la col·locació en capa gruixuda de peces ceràmiques en paraments verticals exteriors, segons UNE-EN 12004 (material) | 1.050 | 0.53 | 0.56 |
| mt08adt010 | kg | Additiu hidròfug per a impermeabilització de morters o formigons. (material) | 0.075 | 1.20 | 0.09 |
| op00sie030 |  | Serra de disc de diamant, per a taula de treball, de tall humit. | 1.000 | 0.00 | 0.00 |
| op00tal010 |  | Trepant. | 1.000 | 0.00 | 0.00 |
| mo021 | h | Oficial 1ª construcció en treballs de ram de paleta. (mà d'obra) | 0.300 | 28.42 | 8.53 |
| mo114 | h | Peó ordinari construcció en treballs de ram de paleta. (mà d'obra) | 0.300 | 23.81 | 7.14 |
| % | % | Costos directes complementaris | 3 % | 21.32 | 0.64 |
|  |  | Costos directes |  |  | 21.96 |
