# Revestiment de front de forjat amb plaquetes ceràmiques amb aïllament, per a revestir

- Propietat de l'arxiu: CYPE INGENIEROS, S.A.
- Format: FIEBDC-3/2002
- Divisa: EUR
- Costos indirectes: 3.00 %
- IVA: 21.00 %

## F Façanes i particions

### FR Fronts de forjat

#### FRC De peces ceràmiques

**FRC018** m Revestiment de front de forjat amb plaquetes ceràmiques amb aïllament, per a revestir.
Revestiment de front de forjat de 25 cm de cantell, amb plaquetes ceràmiques amb aïllament de poliestirè expandit elastificat amb grafit incorporat a la cara interior, 80x24x6,5 cm, per revestir. COL·LOCACIÓ: amb morter de ciment industrial, color gris, M-5, subministrat a granel.
Inclou: Col·locació, aplomat, anivellació i alineació. Neteja del parament.
Criteri d'amidament de projecte: Longitud mesurada pel més gran desenvolupament lineal, segons documentació gràfica de Projecte.
Criteri de mesura d'obra: Es mesurarà pel seu major desenvolupament lineal, la longitud realment executada segons especificacions de Projecte.

| Codi | Ut | Descripció | Rendiment | Preu | Import |
|---|---|---|---|---|---|
| mt02bcr035g | U | Plaqueta ceràmica amb aïllament de poliestirè expandit elastificat amb grafit incorporat a la cara interior, 80x24x6,5 cm, per revestir. (material) | 1.230 | 9.11 | 11.21 |
| mt09mif010cb | t | Morter industrial per a obra de paleta, de ciment, color gris, categoria M-5 (resistència a compressió 5 N/mm²), subministrat a granel, segons UNE-EN 998-2. (material) | 0.002 | 50.20 | 0.10 |
| mt08aaa010a | m³ | Aigua. (material) | 0.004 | 1.50 | 0.01 |
| mq06mms010 | h | Mesclador continu amb sitja, per a morter industrial en sec, subministrat a granel. (maquinària) | 0.006 | 1.94 | 0.01 |
| op00sie030 |  | Serra de disc de diamant, per a taula de treball, de tall humit. | 1.000 | 0.00 | 0.00 |
| mo114 | h | Peó ordinari construcció en treballs de ram de paleta. (mà d'obra) | 0.146 | 23.81 | 3.48 |
| mo021 | h | Oficial 1ª construcció en treballs de ram de paleta. (mà d'obra) | 0.144 | 28.42 | 4.09 |
| % | % | Costos directes complementaris | 2 % | 18.90 | 0.38 |
|  |  | Costos directes |  |  | 19.28 |
