# Revestiment de front de forjat amb plaquetes de formigó cel·lular

- Propietat de l'arxiu: CYPE INGENIEROS, S.A.
- Format: FIEBDC-3/2002
- Divisa: EUR
- Costos indirectes: 3.00 %
- IVA: 21.00 %

## F Façanes i particions

### FR Fronts de forjat

#### FRH De peces de formigó

**FRH020** m Revestiment de front de forjat amb plaquetes de formigó cel·lular.
Revestiment de front de forjat de 30 cm de cantell, amb plaquetes de formigó cel·lular endurit en autoclau, 60x25x5 cm, densitat 150 kg/m³, conductivitat tèrmica 0,04 W/(mK), Euroclasse A1 de reacció al foc segons UNE-EN 13501-1, per revestir. COL·LOCACIÓ: amb morter cola i fixacions mecàniques.
Inclou: Replanteig de les peces. Tall de les peces. Col·locació, aplomat, anivellació i alineació.
Criteri d'amidament de projecte: Longitud mesurada pel més gran desenvolupament lineal, segons documentació gràfica de Projecte.
Criteri de mesura d'obra: Es mesurarà pel seu major desenvolupament lineal, la longitud realment executada segons especificacions de Projecte, incloent la longitud que pogués perdre's en biaixos.

| Codi | Ut | Descripció | Rendiment | Preu | Import |
|---|---|---|---|---|---|
| mt02bhb120b | U | Plaqueta de formigó cel·lular endurit en autoclau, 60x25x5 cm, densitat 150 kg/m³, conductivitat tèrmica 0,04 W/(mK), Euroclasse A1 de reacció al foc segons UNE-EN 13501-1, per revestir, segons UNE-EN 771-4, inclús fixacions. (material) | 2.000 | 3.49 | 6.98 |
| mt09mib010b | kg | Morter cola, compost per ciment Pòrtland, àrids seleccionats i additius especials, d'aplicació en fàbriques de bloc de formigó cel·lular, subministrat en sacs de 25 kg, tipus T segons UNE-EN 998-2. (material) | 0.015 | 3.49 | 0.05 |
| op00sie030 |  | Serra de disc de diamant, per a taula de treball, de tall humit. | 1.000 | 0.00 | 0.00 |
| mo114 | h | Peó ordinari construcció en treballs de ram de paleta. (mà d'obra) | 0.120 | 23.81 | 2.86 |
| mo021 | h | Oficial 1ª construcció en treballs de ram de paleta. (mà d'obra) | 0.120 | 28.42 | 3.41 |
| % | % | Costos directes complementaris | 2 % | 13.30 | 0.27 |
|  |  | Costos directes |  |  | 13.57 |
