# Sistema ETICS Rhonatherm "PINTURAS ISAVAL" d'aïllament tèrmic per l'exterior de façanes, acabat amb plaquetes acríliques

- Propietat de l'arxiu: CYPE INGENIEROS, S.A.
- Format: FIEBDC-3/2002
- Divisa: EUR
- Costos indirectes: 3.00 %
- IVA: 21.00 %

## F Façanes i particions

### FS Façanes ETICS

#### FSA Revestiment de plaquetes acríliques

**FSA090** m² Sistema ETICS Rhonatherm "PINTURAS ISAVAL" d'aïllament tèrmic per l'exterior de façanes, acabat amb plaquetes acríliques.
Aïllament tèrmic per l'exterior de façanes, amb el sistema Rhonatherm "PINTURAS ISAVAL", compost per: panell rígid de poliestirè expandit, Panel EPS Rhonatherm "PINTURAS ISAVAL", de color blanc, de 60 mm d'espessor, fixat al suport amb morter cimentós Rhona T-700 "PINTURAS ISAVAL", color gris, aplicat manualment i fixacions mecàniques amb tac d'expansió de polipropilè amb espiga roscada de niló reforçat amb fibra de vidre H3 "PINTURAS ISAVAL"; capa de regularització de morter cimentós Rhona T-700 "PINTURAS ISAVAL", color gris, aplicat manualment, armat amb malla de fibra de vidre antiàlcalis, Rhonamesh T-150 "PINTURAS ISAVAL", de 3,5x3,8 mm de llum de malla, de 160 g/m² de massa superficial i 0,52 mm de gruix; acabat amb plaquetes acríliques flexibles E-6007 "PINTURAS ISAVAL", de 240x71 mm, col·locades amb adhesiu Adhesivo Plaqueta Flexible "PINTURAS ISAVAL" color Blanco, prèvia aplicació d'emprimació acrílica, reguladora de l'absorció Reviquarz Primer "PINTURAS ISAVAL", color blanc. Inclús perfils d'arrencada "PINTURAS ISAVAL", d'alumini, perfils per a formació de goterons "PINTURAS ISAVAL", de PVC amb malla, perfils de cantó "PINTURAS ISAVAL", de PVC amb malla, perfils de tancament lateral "PINTURAS ISAVAL", d'alumini, plaquetes acríliques de cantonada, segellador de junts a base de poliuretà silanitzat Rhona S-400 "PINTURAS ISAVAL" i escuma de poliuretà monocomponent per a segellat de junts.
Criteri de valoració econòmica: El preu inclou l'execució de les rematades en els trobaments amb paraments, revestiments o altres elements rebuts en la seva superfície.
Inclou: Preparació de la superfície suport. Col·locació del perfil d'arrencada. Tall i preparació de l'aïllament. Col·locació de l'aïllament sobre el parament. Col·locació de la resta de perfils. Resolució dels punts singulars. Aplicació del morter base i col·locació de la malla de fibra de vidre en la capa de regularització. Formació de juntes. Col·locació de les plaquetes acríliques. Passat de junts. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mav200c | m | Perfil d'arrencada "PINTURAS ISAVAL", d'alumini, de 60 mm d'amplada, amb goteró, per anivellació i suport dels panells aïllants dels sistemes d'aïllament tèrmic per l'exterior sobre la línia de sòcol; inclús kit de fixació per a perfil. (material) | 0.170 | 7.68 | 1.31 |
| mt28mav010a | kg | Morter cimentós Rhona T-700 "PINTURAS ISAVAL", color gris, compost de ciment, àrids seleccionats i resines sintètiques, impermeable a l'aigua de pluja i permeable al vapor d'aigua, per a aplicar amb plana dentada, per adherir els panells aïllants i com capa base, previ pastat amb aigua. (material) | 11.500 | 1.31 | 15.07 |
| mt16pev010c | m² | Panell rígid de poliestirè expandit, Panel EPS Rhonatherm "PINTURAS ISAVAL", de color blanc, de 60 mm d'espessor, segons UNE-EN 13163, resistència tèrmica 1,62 m²K/W, conductivitat tèrmica 0,037 W/(mK), Euroclasse E de reacció al foc segons UNE-EN 13501-1. (material) | 1.050 | 12.97 | 13.62 |
| mt16pev100c | U | Tac d'expansió de polipropilè amb espiga roscada de niló reforçat amb fibra de vidre, H3 "PINTURAS ISAVAL", de 95 mm de longitud, per fixació de panells aïllants. (material) | 6.000 | 0.29 | 1.74 |
| mt28mav030a | m² | Malla de fibra de vidre antiàlcalis, Rhonamesh T-150 "PINTURAS ISAVAL", de 3,5x3,8 mm de llum de malla, de 160 g/m² de massa superficial, 0,52 mm de gruix i de 1x50 m, per armar morters. (material) | 1.100 | 1.94 | 2.13 |
| mt28mav240 | m | Perfil de PVC amb malla de fibra de vidre antiàlcalis, "PINTURAS ISAVAL", per a formació de goterons. (material) | 0.170 | 4.00 | 0.68 |
| mt28mav220 | m | Perfil de cantonada "PINTURAS ISAVAL", de PVC, amb malla de fibra de vidre antiàlcalis incorporada a cada costat del perfil, per a reforç de cantells. (material) | 0.300 | 1.04 | 0.31 |
| mt28mav230c | m | Perfil de tancament lateral "PINTURAS ISAVAL", d'alumini, de 60 mm d'amplada. (material) | 0.300 | 7.20 | 2.16 |
| mt28mav020y | l | Emprimació acrílica, reguladora de l'absorció Reviquarz Primer "PINTURAS ISAVAL", color blanc, permeable al vapor d'aigua i amb resistència als àlcalis i al diòxid de carboni, per a aplicar amb brotxa, corró o pistola. (material) | 0.308 | 4.50 | 1.39 |
| mt29api010a | kg | Adhesiu Adhesivo Plaqueta Flexible "PINTURAS ISAVAL" color Blanco, a base de polímers orgànics a emulsió aquosa, permeable al vapor d'aigua, per a la col·locació de plaquetes acríliques. (material) | 3.000 | 4.66 | 13.98 |
| mt29ppi010a | U | Plaqueta acrílica flexible E-6007 "PINTURAS ISAVAL", de 240x71 mm, a base d'àrid de quars, aglutinants orgànics i pigments naturals, imitació maó ceràmic cara vista. (material) | 47.700 | 1.01 | 48.18 |
| mt29ppi020a | U | Plaqueta acrílica flexible de cantonada E-6007 "PINTURAS ISAVAL", de 240x115x71 mm, a base d'àrid de quars, aglutinants orgànics i pigments naturals, imitació maó ceràmic cara vista. (material) | 0.300 | 3.08 | 0.92 |
| mt15sja060a | U | Aerosol de 750 cm³ d' escuma de poliuretà monocomponent, d'entre 18 i 25 kg/m³ de densitat, conductivitat tèrmica 0,03 W/(mK), estable de -40°C a 90°C, per a aplicar amb pistola, per al replè de fons de junt. (material) | 0.083 | 25.51 | 2.12 |
| mt28mav300a | U | Cartutx de 300 cm³ de segellador de junts, a base de poliuretà silanitzat, Rhona S-400 "PINTURAS ISAVAL", amb resistència a l'envelliment, a la intempèrie i als agents químics, duresa Shore A aproximada de 50, segons UNE-EN ISO 868 i elongació a ruptura >= 300%, segons UNE-EN ISO 8339. (material) | 0.500 | 14.04 | 7.02 |
| mo054 | h | Oficial 1ª muntador d'aïllaments. (mà d'obra) | 0.120 | 29.34 | 3.52 |
| mo101 | h | Ajudant muntador d'aïllaments. (mà d'obra) | 0.120 | 25.28 | 3.03 |
| mo039 | h | Oficial 1ª revocador. (mà d'obra) | 0.863 | 28.42 | 24.53 |
| mo079 | h | Ajudant revocador. (mà d'obra) | 0.863 | 25.28 | 21.82 |
| % | % | Costos directes complementaris | 2 % | 163.53 | 3.27 |
|  |  | Costos directes |  |  | 166.80 |
