# Folrat de despenjament de biga metàl·lica, amb plaques de guix laminat

- Propietat de l'arxiu: CYPE INGENIEROS, S.A.
- Format: FIEBDC-3/2002
- Divisa: EUR
- Costos indirectes: 3.00 %
- IVA: 21.00 %

## H Acabaments i ajudes

### HF Folrats

#### HFE D'elements estructurals

**HFE020** m Folrat de despenjament de biga metàl·lica, amb plaques de guix laminat.
Formació de folrat de despenjament de biga metàl·lica, per les dues cares de l'ànima i per l'ala inferior, de 200x200 mm, realitzat mitjançant plaques de guix laminat A / UNE-EN 520 - 1200 / longitud / 12,5 / amb les vores longitudinals afinades; fixació a les dues cares de l'ànima mitjançant cargolat a mestres 60/27 de xapa d'acer galvanitzat, cargolades a la vegada sobre llistons de fusta de 40x40 mm, col·locats a pressió, amb una separació entre eixos de 30 cm; i fixació a l'ala inferior mitjançant cargolat a mestres 60/27 de xapa d'acer galvanitzat, col·locades a pressió en clips metàl·lics. Inclús perfils, clips, cargols i pasta i cinta per al tractament de junts.
Inclou: Replanteig. Col·locació i aplomat dels llistons. Senyalització dels punts d'ancoratge. Col·locació i fixació dels perfils sobre els llistons. Instal·lació de clips. Col·locació a pressió de les mestres contra els clips. Fixació de les plaques. Tractament de junts.
Criteri d'amidament de projecte: Longitud mesurada segons documentació gràfica de Projecte.
Criteri de mesura d'obra: Es mesurarà la longitud realment executada segons especificacions de Projecte.

| Codi | Ut | Descripció | Rendiment | Preu | Import |
|---|---|---|---|---|---|
| mt07mee203df | m | Llistó de 40x40 mm de secció, de fusta de pinastre (Pinus pinaster), tractada en autoclau, amb classe d'ús 4, segons UNE-EN 335, acabat raspallat, amb humitat inferior al 20%. (material) | 1.200 | 1.70 | 2.04 |
| mt12psg050c | m | Mestra 60/27 de xapa d'acer galvanitzat, d'ample 60 mm, segons UNE-EN 14195. (material) | 4.000 | 0.84 | 3.36 |
| mt12www040b | U | Cargol autoforadant d'acer galvanitzat, de 4 mm de diàmetre i 25 mm de longitud, per a fixació d'elements metàl·lics sobre suport de fusta. (material) | 6.000 | 0.02 | 0.12 |
| mt12pmk011a | U | Clip de protecció de 72x48x41 mm. (material) | 1.670 | 0.68 | 1.14 |
| mt12psg010a | m² | Placa de guix laminat A / UNE-EN 520 - 1200 / longitud / 12,5 / amb les vores longitudinals afinades. (material) | 0.714 | 4.01 | 2.86 |
| mt12psg081c | U | Cargol autoperforant 3,5x25 mm. (material) | 18.000 | 0.01 | 0.18 |
| mt12psg030a | kg | Pasta de segellament, segons UNE-EN 13963. (material) | 0.500 | 0.90 | 0.45 |
| mt12psg040a | m | Cinta microperforada de paper, segons UNE-EN 13963. (material) | 0.321 | 0.04 | 0.01 |
| mo053 | h | Oficial 1ª muntador de prefabricats interiors. (mà d'obra) | 0.257 | 29.34 | 7.54 |
| mo100 | h | Ajudant muntador de prefabricats interiors. (mà d'obra) | 0.257 | 25.28 | 6.50 |
| % | % | Costos directes complementaris | 2 % | 24.20 | 0.48 |
|  |  | Costos directes |  |  | 24.68 |
