# Folrat de pilar de formigó amb xapa d'acer inoxidable

- Propietat de l'arxiu: CYPE INGENIEROS, S.A.
- Format: FIEBDC-3/2002
- Divisa: EUR
- Costos indirectes: 3.00 %
- IVA: 21.00 %

## H Acabaments i ajudes

### HF Folrats

#### HFE D'elements estructurals

**HFE030** m² Folrat de pilar de formigó amb xapa d'acer inoxidable.
Folrat de pilar circular de formigó amb xapa d'acer inoxidable AISI 304, de 0,6 mm d'espessor, acabat mat. Fixació a la superfície suport amb cargols d'acer inoxidable mitjançant el sistema de fixació oculta. Inclús, perfileria oculta amb cargols d'acer inoxidable per a la unió de les xapes entre si i massilla de poliuretà per la closa de juntes.
Inclou: Replanteig de les peces. Col·locació, aplomat, anivellació i alineació. Fixació de les peces. Resolució de punts singulars.
Criteri d'amidament de projecte: Superfície construïda, mesurada segons documentació gràfica de Projecte.
Criteri de mesura d'obra: Es mesurarà la superfície realment executada segons especificacions de Projecte.

| Codi | Ut | Descripció | Rendiment | Preu | Import |
|---|---|---|---|---|---|
| mt29pme010a | m² | Xapa d'acer inoxidable AISI 304, de 0,6 mm d'espessor, acabat mat. Fixació a la superfície suport amb cargols d'acer inoxidable mitjançant el sistema de fixació oculta, per a revestiment de paraments verticals interiors. Inclús perfileria oculta amb cargols d'acer inoxidable per a la unió de les xapes entre si. (material) | 1.000 | 59.70 | 59.70 |
| mt20wwa030 | U | Cartutx de 310 cm³ de massilla de poliuretà impermeable. (material) | 0.150 | 7.32 | 1.10 |
| mo018 | h | Oficial 1ª serraller. (mà d'obra) | 1.678 | 28.86 | 48.43 |
| mo059 | h | Ajudant serraller. (mà d'obra) | 1.678 | 25.36 | 42.55 |
| % | % | Costos directes complementaris | 2 % | 151.78 | 3.04 |
|  |  | Costos directes |  |  | 154.82 |
