# Placa exterior de vídeo-porter col·lectiu

- Propietat de l'arxiu: CYPE INGENIEROS, S.A.
- Format: FIEBDC-3/2002
- Divisa: EUR
- Costos indirectes: 3.00 %
- IVA: 21.00 %

## I Instal·lacions

### IA Audiovisuals

#### IAV Interfonia i vídeo

**IAV012** U Placa exterior de vídeo-porter col·lectiu.
Instal·lació de placa exterior d'accés addicional de videoporter digital per 10 habitatges composta de: placa exterior del carrer digital amb 10 polsadors de trucada, tancament superior i inferior i telecàmera B/N, alimentador. Inclús obreportes, visera, distribuïdors de vídeo, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 32.000 | 0.42 | 13.44 |
| mt40pea030c | m | Cable paral·lel format per conductors de coure de 2x1,0 mm². Segons UNE 21031. (material) | 7.000 | 0.82 | 5.74 |
| mt40pga012 | m | Cable de videoporter format per conductors de coure de 2x0,25 mm² + 2x1,0 mm² i cable coaxial de 75 Ohm. (material) | 25.000 | 1.75 | 43.75 |
| mt40pga020b | U | Caixa d'encastar, per a mòdul compacte. (material) | 1.000 | 5.04 | 5.04 |
| mt40pga062b | U | Visera, per a mòdul compacte. (material) | 1.000 | 31.57 | 31.57 |
| mt40pgv070f | U | Mòdul compacte per a vídeo, amb 10 polsadors de trucada en dues columnes, i tancament superior i inferior. (material) | 1.000 | 144.87 | 144.87 |
| mt40pga090c | U | Mòdul de so, amb telecàmera B/N. (material) | 1.000 | 445.39 | 445.39 |
| mt40pga100b | U | Mòdul microprocessat. (material) | 1.000 | 126.19 | 126.19 |
| mt40pga110 | U | Mòdul codificador de polsadors. (material) | 1.000 | 21.88 | 21.88 |
| mt40pga050b | U | Obreportes elèctric de corrent continua. (material) | 1.000 | 17.78 | 17.78 |
| mt40pga130c | U | Font d'alimentació, per a 10 monitors i/o telèfons amb instal·lació digital. (material) | 1.000 | 109.95 | 109.95 |
| mo003 | h | Oficial 1ª electricista. (mà d'obra) | 18.223 | 29.34 | 534.66 |
| mo102 | h | Ajudant electricista. (mà d'obra) | 18.223 | 25.25 | 460.13 |
| % | % | Costos directes complementaris | 2 % | 1960.39 | 39.21 |
|  |  | Costos directes |  |  | 1999.60 |
