# Interfície per a control extern d'unitat interior d'aire condicionat

- Propietat de l'arxiu: CYPE INGENIEROS, S.A.
- Format: FIEBDC-3/2002
- Divisa: EUR
- Costos indirectes: 3.00 %
- IVA: 21.00 %

## I Instal·lacions

### IB Sistemes de climatització

#### IBF Sistema VRF (Fujitsu)

**IBF520** U Interfície per a control extern d'unitat interior d'aire condicionat.
Interfície per a control extern d'unitat interior d'aire condicionat mitjançant sistema domòtic amb protocol de comunicació KNX, model FJ-RC-KNX-1l "FUJITSU", amb alimentació des del bus de comunicació i capaç de controlar grups de fins a 16 unitats interiors.
Inclou: Replanteig. Col·locació i fixació. Connexionat.
Criteri d'amidament de projecte: Nombre d'unitats previstes, segons documentació gràfica de Projecte.
Criteri de mesura d'obra: Es mesurarà el nombre d'unitats realment executades segons especificacions de Projecte.

| Codi | Ut | Descripció | Rendiment | Preu | Import |
|---|---|---|---|---|---|
| mt42fuj630a | U | Interfície per a control extern d'unitat interior d'aire condicionat mitjançant sistema domòtic amb protocol de comunicació KNX, model FJ-RC-KNX-1l "FUJITSU", amb alimentació des del bus de comunicació i capaç de controlar grups de fins a 16 unitats interiors. (material) | 1.000 | 500.00 | 500.00 |
| mo005 | h | Oficial 1ª instal·lador de climatització. (mà d'obra) | 0.240 | 29.34 | 7.04 |
| mo104 | h | Ajudant instal·lador de climatització. (mà d'obra) | 0.240 | 25.25 | 6.06 |
| % | % | Costos directes complementaris | 2 % | 513.10 | 10.26 |
|  |  | Costos directes |  |  | 523.36 |
