# Kit de connexió de climatitzadora (UTA) d'expansió directa amb unitat exterior d'aire condicionat

- Propietat de l'arxiu: CYPE INGENIEROS, S.A.
- Format: FIEBDC-3/2002
- Divisa: EUR
- Costos indirectes: 3.00 %
- IVA: 21.00 %

## I Instal·lacions

### IB Sistemes de climatització

#### IBF Sistema VRF (Fujitsu)

**IBF535** U Kit de connexió de climatitzadora (UTA) d'expansió directa amb unitat exterior d'aire condicionat.
Unitat de control per a connexió de climatitzadora (UTA) d'expansió directa amb unitat exterior d'expansió directa, model UTY-VDGX "FUJITSU", amb alimentació monofàsica (230V/50Hz), contactes d'entrada per a: parada/marxa, temperatura de consigna, demanda frigorífica i mode de funcionament (refrigeració o calefacció); contactes de sortida per a: aturada/engegada de la climatitzadora, del ventilador i del termòstat, gestió del desgebrament i informació d'avaria; i amb possibilitat d'integració en BMS mitjançant protocol ModBus, amb unitat EEV, per a potència frigorífica de la unitat exterior entre 5 i 8 kW, model UTP-VX30A. Totalment muntada, connexionada i provada.
Inclou: Replanteig. Col·locació i fixació dels elements. Connexionat.
Criteri d'amidament de projecte: Nombre d'unitats previstes, segons documentació gràfica de Projecte.
Criteri de mesura d'obra: Es mesurarà el nombre d'unitats realment executades segons especificacions de Projecte.

| Codi | Ut | Descripció | Rendiment | Preu | Import |
|---|---|---|---|---|---|
| mt42fuj710a | U | Unitat de control per a connexió de climatitzadora (UTA) d'expansió directa amb unitat exterior d'expansió directa, model UTY-VDGX "FUJITSU", amb alimentació monofàsica (230V/50Hz), contactes d'entrada per a: parada/marxa, temperatura de consigna, demanda frigorífica i mode de funcionament (refrigeració o calefacció); contactes de sortida per a: aturada/engegada de la climatitzadora, del ventilador i del termòstat, gestió del desgebrament i informació d'avaria; i amb possibilitat d'integració en BMS mitjançant protocol ModBus. (material) | 1.000 | 1740.00 | 1740.00 |
| mt42fuj715a | U | Unitat EEV, per a potència frigorífica de la unitat exterior entre 5 i 8 kW, model UTP-VX30A "FUJITSU". (material) | 1.000 | 300.00 | 300.00 |
| mo005 | h | Oficial 1ª instal·lador de climatització. (mà d'obra) | 1.199 | 29.34 | 35.18 |
| mo104 | h | Ajudant instal·lador de climatització. (mà d'obra) | 1.199 | 25.25 | 30.27 |
| % | % | Costos directes complementaris | 2 % | 2105.45 | 42.11 |
|  |  | Costos directes |  |  | 2147.56 |
