# Amplificador de senyal per a línia de transmissió de dades

- Propietat de l'arxiu: CYPE INGENIEROS, S.A.
- Format: FIEBDC-3/2002
- Divisa: EUR
- Costos indirectes: 3.00 %
- IVA: 21.00 %

## I Instal·lacions

### IB Sistemes de climatització

#### IBF Sistema VRF (Fujitsu)

**IBF555** U Amplificador de senyal per a línia de transmissió de dades.
Amplificador de senyal per a línia de transmissió de dades, model UTY-VSGXZ1 "FUJITSU", per a línies de més de 500 m (la longitud màxima de línia és de 3600 m fent servir diversos amplificadors) i per a línies amb més de 64 unitats interiors, amb la limitació de 8 amplificadors en un sistema VRF.
Criteri de valoració econòmica: El preu no inclou la canalització ni el cablejat elèctric d'alimentació.
Inclou: Replanteig. Col·locació i fixació. Connexionat.
Criteri d'amidament de projecte: Nombre d'unitats previstes, segons documentació gràfica de Projecte.
Criteri de mesura d'obra: Es mesurarà el nombre d'unitats realment executades segons especificacions de Projecte.

| Codi | Ut | Descripció | Rendiment | Preu | Import |
|---|---|---|---|---|---|
| mt42fuj625a | U | Amplificador de senyal per a línia de transmissió de dades, model UTY-VSGXZ1 "FUJITSU", per a línies de més de 500 m (la longitud màxima de línia és de 3600 m fent servir diversos amplificadors) i per a línies amb més de 64 unitats interiors, amb la limitació de 8 amplificadors en un sistema VRF. (material) | 1.000 | 620.00 | 620.00 |
| mo005 | h | Oficial 1ª instal·lador de climatització. (mà d'obra) | 0.240 | 29.34 | 7.04 |
| mo104 | h | Ajudant instal·lador de climatització. (mà d'obra) | 0.240 | 25.25 | 6.06 |
| % | % | Costos directes complementaris | 2 % | 633.10 | 12.66 |
|  |  | Costos directes |  |  | 645.76 |
