# Equip de regulació i control de zona

- Propietat de l'arxiu: CYPE INGENIEROS, S.A.
- Format: FIEBDC-3/2002
- Divisa: EUR
- Costos indirectes: 3.00 %
- IVA: 21.00 %

## I Instal·lacions

### IC Calefacció, refrigeració, climatització i A.C.S.

#### ICE Emissors per aigua per a calefacció i refrigeració

**ICE155** U Equip de regulació i control de zona.
Sistema per a control de la temperatura de l'aigua d'impulsió per accionament de la vàlvula motoritzada de 3 vies, control de la caldera, de la producció d'A.C.S. i de la bomba de circulació i programació setmanal amb 9 horaris preconfigurats i 4 horaris de lliure programació, en instal·lacions de calefacció, format per centraleta de control, sonda de temperatura d'impulsió i sonda de temperatura exterior, i vàlvula de seient de 2 vies, de 3/4" de diàmetre. Totalment muntat, connexionat i provat.
Inclou: Replanteig, col·locació i fixació de la vàlvula de zona i del termòstat d'ambient. Connexionat de la vàlvula de zona a la canonada. Connexionat elèctric i de comunicació.
Criteri d'amidament de projecte: Nombre d'unitats previstes, segons documentació gràfica de Projecte.
Criteri de mesura d'obra: Es mesurarà el nombre d'unitats realment executades segons especificacions de Projecte.

| Codi | Ut | Descripció | Rendiment | Preu | Import |
|---|---|---|---|---|---|
| mt38esu083a | U | Vàlvula de seient de 2 vies, de 3/4" de diàmetre. (material) | 1.000 | 103.63 | 103.63 |
| mt38esu058a | U | Sistema per a control de la temperatura de l'aigua d'impulsió per accionament de la vàlvula motoritzada de 3 vies, control de la caldera, de la producció d'A.C.S. i de la bomba de circulació i programació setmanal amb 9 horaris preconfigurats i 4 horaris de lliure programació, en instal·lacions de calefacció, format per centraleta de control, sonda de temperatura d'impulsió i sonda de temperatura exterior. (material) | 1.000 | 372.03 | 372.03 |
| mo004 | h | Oficial 1ª calefactor. (mà d'obra) | 0.839 | 29.34 | 24.62 |
| mo103 | h | Ajudant calefactor. (mà d'obra) | 0.839 | 25.25 | 21.18 |
| % | % | Costos directes complementaris | 2 % | 521.46 | 10.43 |
|  |  | Costos directes |  |  | 531.89 |
