# Caldera elèctrica, domèstica, per a calefacció

- Propietat de l'arxiu: CYPE INGENIEROS, S.A.
- Format: FIEBDC-3/2002
- Divisa: EUR
- Costos indirectes: 3.00 %
- IVA: 21.00 %

## I Instal·lacions

### IC Calefacció, refrigeració, climatització i A.C.S.

#### ICI Calderes elèctriques

**ICI010** U Caldera elèctrica, domèstica, per a calefacció.
Caldera mural elèctrica per a calefacció, potència de 10 kW, amb tres esglaons de potència de 3,3, 6,6 i 10 kW, constituïda per cos de caldera, envolupant, vas d'expansió, bomba, termòstat i tots aquells components necessaris per al seu funcionament incorporats en el seu interior; inclús accessoris de fixació. Totalment muntada, connexionada i provada.
Inclou: Replanteig mitjançant plantilla. Col·lació i fixació de la caldera i els seus components. Anivellació dels elements. Connexionat dels elements a la xarxa. Posada en marxa.
Criteri d'amidament de projecte: Nombre d'unitats previstes, segons documentació gràfica de Projecte.
Criteri de mesura d'obra: Es mesurarà el nombre d'unitats realment executades segons especificacions de Projecte.

| Codi | Ut | Descripció | Rendiment | Preu | Import |
|---|---|---|---|---|---|
| mt38cme010a | U | Caldera mural elèctrica per a calefacció, potència de 10 kW, amb tres esglaons de potència de 3,3, 6,6 i 10 kW, constituïda per cos de caldera, envolupant, vas d'expansió, bomba, termòstat i tots aquells components necessaris per al seu funcionament incorporats en el seu interior; inclús accessoris de fixació. (material) | 1.000 | 853.60 | 853.60 |
| mt38www010 | U | Material auxiliar per instal·lacions de calefacció. (material) | 1.000 | 1.68 | 1.68 |
| mo004 | h | Oficial 1ª calefactor. (mà d'obra) | 4.795 | 29.34 | 140.69 |
| mo103 | h | Ajudant calefactor. (mà d'obra) | 4.795 | 25.25 | 121.07 |
| % | % | Costos directes complementaris | 2 % | 1117.04 | 22.34 |
|  |  | Costos directes |  |  | 1139.38 |
