# Grup hidràulic per a circuit de calefacció

- Propietat de l'arxiu: CYPE INGENIEROS, S.A.
- Format: FIEBDC-3/2002
- Divisa: EUR
- Costos indirectes: 3.00 %
- IVA: 21.00 %

## I Instal·lacions

### IC Calefacció, refrigeració, climatització i A.C.S.

#### ICS Sistemes de conducció d'aigua

**ICS110** U Grup hidràulic per a circuit de calefacció.
Equip premuntat d'impulsió per a circuit de mescla amb regulació a punt fix de la temperatura, DN 25 mm, amb bomba de circulació electrònica, vàlvula mescladora de 3 vies, amb capçal termostàtic, termòstat de seguretat, claus de tall d'esfera amb termòmetres en impulsió i en retorn, claus de tall en impulsió i en retorn, vàlvula de retenció en retorn i carcassa de polietilè expandit de 15 mm d'espessor per a aïllament tèrmic.
Inclou: Replanteig. Col·locació dels components del grup. Connexionat i comprovació del seu correcte funcionament.
Criteri d'amidament de projecte: Nombre d'unitats previstes, segons documentació gràfica de Projecte.
Criteri de mesura d'obra: Es mesurarà el nombre d'unitats realment executades segons especificacions de Projecte.

| Codi | Ut | Descripció | Rendiment | Preu | Import |
|---|---|---|---|---|---|
| mt38alb810a | U | Equip premuntat d'impulsió per a circuit de mescla amb regulació a punt fix de la temperatura, DN 25 mm, amb bomba de circulació electrònica, vàlvula mescladora de 3 vies, amb capçal termostàtic, termòstat de seguretat, claus de tall d'esfera amb termòmetres en impulsió i en retorn, claus de tall en impulsió i en retorn, vàlvula de retenció en retorn i carcassa de polietilè expandit de 15 mm d'espessor per a aïllament tèrmic. (material) | 1.000 | 757.46 | 757.46 |
| mo011 | h | Oficial 1ª muntador. (mà d'obra) | 0.240 | 29.34 | 7.04 |
| mo080 | h | Ajudant muntador. (mà d'obra) | 0.240 | 25.28 | 6.07 |
| % | % | Costos directes complementaris | 2 % | 770.57 | 15.41 |
|  |  | Costos directes |  |  | 785.98 |
