# Comandament a distància, via radio

- Propietat de l'arxiu: CYPE INGENIEROS, S.A.
- Format: FIEBDC-3/2002
- Divisa: EUR
- Costos indirectes: 3.00 %
- IVA: 21.00 %

## I Instal·lacions

### ID Seguretat

#### IDR Centrals d'intrusió via radio

**IDR020** U Comandament a distància, via radio.
Comandament a distància amb comunicació via radio, amb quatre botons, led indicador de bateria baixa i bateria de liti de 3 V.
Inclou: Comprovació del seu correcte funcionament.
Criteri d'amidament de projecte: Nombre d'unitats previstes, segons documentació gràfica de Projecte.
Criteri de mesura d'obra: Es mesurarà el nombre d'unitats realment executades segons especificacions de Projecte.

| Codi | Ut | Descripció | Rendiment | Preu | Import |
|---|---|---|---|---|---|
| mt41ing220a | U | Comandament a distància amb comunicació via radio, amb quatre botons, led indicador de bateria baixa i bateria de liti de 3 V. (material) | 1.000 | 50.44 | 50.44 |
| mo006 | h | Oficial 1ª instal·lador de xarxes i equips de detecció i seguretat. (mà d'obra) | 0.060 | 29.34 | 1.76 |
| mo105 | h | Ajudant instal·lador de xarxes i equips de detecció i seguretat. (mà d'obra) | 0.060 | 25.25 | 1.52 |
| % | % | Costos directes complementaris | 2 % | 53.72 | 1.07 |
|  |  | Costos directes |  |  | 54.79 |
