# Teclat via radio

- Propietat de l'arxiu: CYPE INGENIEROS, S.A.
- Format: FIEBDC-3/2002
- Divisa: EUR
- Costos indirectes: 3.00 %
- IVA: 21.00 %

## I Instal·lacions

### ID Seguretat

#### IDR Centrals d'intrusió via radio

**IDR030** U Teclat via radio.
Teclat de comunicació via radio, de 110x214x35 mm, amb pantalla LCD retroil·luminada, teclat retroil·luminat, dues tecles d'emergència, protecció antiobertura i quatre bateries de liti de 3 V. Inclús elements de fixació.
Inclou: Replanteig. Fixació al parament. Muntatge, connexionat i comprovació del seu correcte funcionament.
Criteri d'amidament de projecte: Nombre d'unitats previstes, segons documentació gràfica de Projecte.
Criteri de mesura d'obra: Es mesurarà el nombre d'unitats realment executades segons especificacions de Projecte.

| Codi | Ut | Descripció | Rendiment | Preu | Import |
|---|---|---|---|---|---|
| mt41ing230a | U | Teclat de comunicació via radio, de 110x214x35 mm, amb pantalla LCD retroil·luminada, teclat retroil·luminat, dues tecles d'emergència, protecció antiobertura i quatre bateries de liti de 3 V. Inclús elements de fixació. (material) | 1.000 | 179.45 | 179.45 |
| mo006 | h | Oficial 1ª instal·lador de xarxes i equips de detecció i seguretat. (mà d'obra) | 0.120 | 29.34 | 3.52 |
| mo105 | h | Ajudant instal·lador de xarxes i equips de detecció i seguretat. (mà d'obra) | 0.120 | 25.25 | 3.03 |
| % | % | Costos directes complementaris | 2 % | 186.00 | 3.72 |
|  |  | Costos directes |  |  | 189.72 |
