# Pinta de connexió

- Propietat de l'arxiu: CYPE INGENIEROS, S.A.
- Format: FIEBDC-3/2002
- Divisa: EUR
- Costos indirectes: 3.00 %
- IVA: 21.00 %

## I Instal·lacions

### IE Elèctriques

#### IEX Aparellatge

**IEX450** m Pinta de connexió.
Pinta de connexió d'interruptors automàtics i diferencials modulars, amb connexions de tipus pin, unipolar (1P), de 63 A d'intensitat nominal, 16 mm² de secció. Totalment muntat.
Inclou: Col·locació i connexionat de l'element.
Criteri d'amidament de projecte: Longitud mesurada segons documentació gràfica de Projecte.
Criteri de mesura d'obra: Es mesurarà la longitud realment executada segons especificacions de Projecte.

| Codi | Ut | Descripció | Rendiment | Preu | Import |
|---|---|---|---|---|---|
| mt35amc980aa | m | Pinta de connexió d'interruptors automàtics i diferencials modulars, amb connexions de tipus pin, unipolar (1P), de 63 A d'intensitat nominal, 16 mm² de secció. (material) | 1.000 | 24.38 | 24.38 |
| mo003 | h | Oficial 1ª electricista. (mà d'obra) | 0.120 | 29.34 | 3.52 |
| % | % | Costos directes complementaris | 2 % | 27.90 | 0.56 |
|  |  | Costos directes |  |  | 28.46 |
