# Canonada d'acer inoxidable, amb soldadura longitudinal, per a gas

- Propietat de l'arxiu: CYPE INGENIEROS, S.A.
- Format: FIEBDC-3/2002
- Divisa: EUR
- Costos indirectes: 3.00 %
- IVA: 21.00 %

## I Instal·lacions

### IH Canonades per a fluids

#### IHA Canonades d'acer

**IHA610** m Canonada d'acer inoxidable, amb soldadura longitudinal, per a gas.
Canonada per a gas, formada per tub d'acer inoxidable amb soldadura, de 28 mm de diàmetre i 0,8 mm de gruix (28x0,8). Instal·lació en superfície. Inclús material auxiliar para muntatge i subjecció a l'obra, accessoris i peces especials.
Inclou: Replanteig. Col·locació i fixació de tubs, accessoris i peces especials. Realització de proves de servei.
Criteri d'amidament de projecte: Longitud mesurada segons documentació gràfica de Projecte.
Criteri de mesura d'obra: Es mesurarà la longitud realment executada segons especificacions de Projecte.

| Codi | Ut | Descripció | Rendiment | Preu | Import |
|---|---|---|---|---|---|
| mt08tai400e | U | Material auxiliar per a muntatge i subjecció a l'obra de les canonades d'acer inoxidable amb soldadura, de 28 mm de diàmetre. (material) | 1.000 | 0.23 | 0.23 |
| mt08tai010eg | m | Tub d'acer inoxidable amb soldadura, de 28 mm de diàmetre i 0,8 mm de gruix (28x0,8), segons UNE 19049-1, amb el preu incrementat el 30% en concepte d'accessoris i peces especials. (material) | 1.000 | 5.88 | 5.88 |
| op00ato010 |  | Tornavís. | 1.000 | 0.00 | 0.00 |
| op00mar010 |  | Martell. | 1.000 | 0.00 | 0.00 |
| op00tal010 |  | Trepant. | 1.000 | 0.00 | 0.00 |
| mo010 | h | Oficial 1ª instal·lador de gas. (mà d'obra) | 0.276 | 29.34 | 8.10 |
| mo109 | h | Ajudant instal·lador de gas. (mà d'obra) | 0.276 | 25.25 | 6.97 |
| % | % | Costos directes complementaris | 2 % | 21.18 | 0.42 |
|  |  | Costos directes |  |  | 21.60 |
