# Filtre de banda KNX

- Propietat de l'arxiu: CYPE INGENIEROS, S.A.
- Format: FIEBDC-3/2002
- Divisa: EUR
- Costos indirectes: 3.00 %
- IVA: 21.00 %

## I Instal·lacions

### IM Domòtiques i immòtiques

#### IMK Components del sistema KNX

**IMK850** U Filtre de banda KNX.
Filtre de banda de 2 mòduls, per a dispositius amb protocol de comunicació KNX, intensitat nominal 640 mA, tensió nominal 30 Vcc. Muntatge en carril DIN.
Inclou: Muntatge i connexionat.
Criteri d'amidament de projecte: Nombre d'unitats previstes, segons documentació gràfica de Projecte.
Criteri de mesura d'obra: Es mesurarà el nombre d'unitats realment executades segons especificacions de Projecte.

| Codi | Ut | Descripció | Rendiment | Preu | Import |
|---|---|---|---|---|---|
| mt35dfb010a | U | Filtre de banda de 2 mòduls, per a dispositius amb protocol de comunicació KNX, intensitat nominal 640 mA, tensió nominal 30 Vcc, amb botó de reinici per a aïllar la línia bus de la font d'alimentació i reiniciar els dispositius connectats, amb borns de connexió, per a muntatge en carril DIN. (material) | 1.000 | 61.58 | 61.58 |
| mo003 | h | Oficial 1ª electricista. (mà d'obra) | 0.120 | 29.34 | 3.52 |
| mo102 | h | Ajudant electricista. (mà d'obra) | 0.120 | 25.25 | 3.03 |
| mo123 | h | Especialista en la posada en marxa d'instal·lacions. (mà d'obra) | 0.240 | 43.21 | 10.37 |
| % | % | Costos directes complementaris | 2 % | 78.50 | 1.57 |
|  |  | Costos directes |  |  | 80.07 |
