# Xarxa de distribució d'aigua

- Propietat de l'arxiu: CYPE INGENIEROS, S.A.
- Format: FIEBDC-3/2002
- Divisa: EUR
- Costos indirectes: 3.00 %
- IVA: 21.00 %

## I Instal·lacions

### IO Contra incendis

#### IOB Sistemes de forniment d'aigua

**IOB022** m Xarxa de distribució d'aigua.
Xarxa aèria de distribució d'aigua per proveïment dels equips d'extinció d'incendis, formada per canonada d'acer negre amb soldadura longitudinal, de 1" DN 25 mm de diàmetre, unió roscada, sense calorifugar, que arrenca des de la font de proveïment d'aigua fins a cada equip d'extinció d'incendis. Inclús material auxiliar para muntatge i subjecció a l'obra, accessoris i peces especials, mà d'emprimació antioxidant d'almenys 50 micres de gruix, i dos passades d'esmalt vermell d'almenys 40 microns de gruix cadascuna.
Inclou: Replanteig del recorregut de la canonada i de la situació dels elements de subjecció. Presentació de tubs. Fixació del material auxiliar per a muntatge i subjecció a l'obra. Raspat i neteja d'òxids. Aplicació d'emprimació antioxidant i esmalt. Col·locació de tubs. Realització de proves de servei.
Criteri d'amidament de projecte: Longitud mesurada segons documentació gràfica de Projecte.
Criteri de mesura d'obra: Es mesurarà la longitud realment executada segons especificacions de Projecte.

| Codi | Ut | Descripció | Rendiment | Preu | Import |
|---|---|---|---|---|---|
| mt08tan330d | U | Material auxiliar per a muntatge i subjecció a l'obra de les canonades d'acer, de 1" DN 25 mm. (material) | 1.000 | 0.65 | 0.65 |
| mt08tan010dd | m | Tub d'acer negre, amb soldadura longitudinal per resistència elèctrica, sèrie M, de 1" DN 25 mm de diàmetre i 3,2 mm de gruix, segons UNE-EN 10255, amb el preu incrementat el 15% en concepte d'accessoris i peces especials. (material) | 1.000 | 6.22 | 6.22 |
| mt27pfi030 | kg | Emprimació antioxidant amb poliuretà. (material) | 0.014 | 9.35 | 0.13 |
| mt27ess010e | kg | Esmalt sintètic, color vermell RAL 3000, per aplicar sobre superfícies metàl·liques, aspecte brillant. (material) | 0.029 | 7.12 | 0.21 |
| mo008 | h | Oficial 1ª lampista. (mà d'obra) | 0.336 | 29.34 | 9.86 |
| mo107 | h | Ajudant lampista. (mà d'obra) | 0.365 | 25.25 | 9.22 |
| mo038 | h | Oficial 1ª pintor. (mà d'obra) | 0.059 | 28.42 | 1.68 |
| % | % | Costos directes complementaris | 2 % | 27.97 | 0.56 |
|  |  | Costos directes |  |  | 28.53 |
