# Franja tallafocs de plaques de guix laminat, per a edifici d'ús industrial. Sistema "KNAUF"

- Propietat de l'arxiu: CYPE INGENIEROS, S.A.
- Format: FIEBDC-3/2002
- Divisa: EUR
- Costos indirectes: 3.00 %
- IVA: 21.00 %

## I Instal·lacions

### IO Contra incendis

#### IOF Protecció passiva contra incendis: franges tallafocs

**IOF023** m² Franja tallafocs de plaques de guix laminat, per a edifici d'ús industrial. Sistema "KNAUF".
Franja tallafocs horitzontal, de 1 m d'amplada, amb una resistència al foc EI 120, per a edifici d'ús industrial, fixada mecànicament a la mitgera amb subestructura suport, K224-FC.es 03 "KNAUF", composta per 2 plaques de guix laminat reforçades amb teixit de fibra UNE-EN 15283-1 GM-F / 1200 / 2600 / 25 / amb les vores longitudinals quadrades, especials Fireboard GM-F "KNAUF" amb ànima de guix i cares revestides amb una làmina de fibra de vidre, fixades a la subestructura suport composta per canals i muntants, formant esquadres separades 750 mm entre si, connectors i mestres separades 400 mm entre si. Inclús cargols per a la fixació de les plaques, tires de plaques fixades mecànicament per al segellat perimetral i pasta i cinta per al tractament de junts.
Inclou: Replanteig. Formació de les esquadres amb canals i muntants. Col·locació i fixació de les esquadres. Instal·lació de connectors. Col·locació a pressió de les mestres contra els connectors. Col·locació i fixació dels perfils perimetrals. Preparació i tall de les plaques. Cargolat de les plaques als perfils perimetrals i a les mestres. Segellat de la trobada de la franja tallafocs amb el mur perimetral. Tractament de junts.
Criteri d'amidament de projecte: Superfície mesurada segons documentació gràfica de Projecte.
Criteri de mesura d'obra: Es mesurarà la superfície realment executada segons especificacions de Projecte.

| Codi | Ut | Descripció | Rendiment | Preu | Import |
|---|---|---|---|---|---|
| mt12pak020b | m | Canal 75/40/0,7 mm GRC 0,7 "KNAUF" d'acer Z4 (Z450) galvanitzat especial, per a sistema Aquapanel Outdoor. Segons UNE-EN 14195. (material) | 3.130 | 3.32 | 10.39 |
| mt12pak030ha | m | Muntant 75/50/0,7 mm GRC 0,7 "KNAUF" d'acer Z4 (Z450) galvanitzat especial, per a sistema Aquapanel Outdoor. Segons UNE-EN 14195. (material) | 1.170 | 3.83 | 4.48 |
| mt12pek020za | U | Connector, per a mestra 60/27, "KNAUF". (material) | 3.900 | 0.20 | 0.78 |
| mt12pfk011a | m | Mestra 60/27 "KNAUF", de xapa d'acer galvanitzat. (material) | 3.000 | 1.71 | 5.13 |
| mt12ptk010ba | U | Cargol LB "KNAUF" 3,5x9,5. (material) | 32.000 | 0.01 | 0.32 |
| mt12ptk010ab | U | Cargol LN "KNAUF" 3,5x11. (material) | 16.000 | 0.01 | 0.16 |
| mt12ptk030 | U | Fixació "KNAUF" per a formigó. (material) | 3.400 | 0.32 | 1.09 |
| mt12pfk012a | m | Perfil U 30/30 de xapa d'acer galvanitzat, "KNAUF", espessor 0,55 mm. (material) | 1.000 | 1.18 | 1.18 |
| mt12pmk010c | m² | Placa de guix laminat reforçada amb teixit de fibra UNE-EN 15283-1 GM-F / 1200 / 2600 / 25 / amb les vores longitudinals quadrades, especial Fireboard GM-F "KNAUF" amb ànima de guix i cares revestides amb una làmina de fibra de vidre; Euroclasse A1 de reacció al foc, segons UNE-EN 13501-1. (material) | 2.200 | 22.62 | 49.76 |
| mt12ptk010ce | U | Cargol autoperforant TN "KNAUF" 3,5x35. (material) | 17.000 | 0.01 | 0.17 |
| mt12ptk010ch | U | Cargol autoperforant TN "KNAUF" 4,2x70. (material) | 17.000 | 0.04 | 0.68 |
| mt12pmk012a | kg | Pasta de segellament Fireboard Spachtel "KNAUF", d'enduriment normal (45 minuts), rang de temperatura de treball de 10 a 35°C, Euroclasse A1 de reacció al foc, segons UNE-EN 13501-1, per a aplicació manual amb cinta de segellament, segons UNE-EN 13963. (material) | 0.120 | 0.77 | 0.09 |
| mt12pmk013 | m | Cinta de segellament Fireboard "KNAUF". (material) | 1.300 | 0.05 | 0.07 |
| mo011 | h | Oficial 1ª muntador. (mà d'obra) | 0.360 | 29.34 | 10.56 |
| mo080 | h | Ajudant muntador. (mà d'obra) | 0.360 | 25.28 | 9.10 |
| mo053 | h | Oficial 1ª muntador de prefabricats interiors. (mà d'obra) | 0.360 | 29.34 | 10.56 |
| mo100 | h | Ajudant muntador de prefabricats interiors. (mà d'obra) | 0.360 | 25.28 | 9.10 |
| % | % | Costos directes complementaris | 2 % | 113.62 | 2.27 |
|  |  | Costos directes |  |  | 115.89 |
