# Franja tallafocs de panells de llana de roca, en la trobada entre el forjat i la façana lleugera. Sistema "ROCKWOOL"

- Propietat de l'arxiu: CYPE INGENIEROS, S.A.
- Format: FIEBDC-3/2002
- Divisa: EUR
- Costos indirectes: 3.00 %
- IVA: 21.00 %

## I Instal·lacions

### IO Contra incendis

#### IOF Protecció passiva contra incendis: franges tallafocs

**IOF035** m² Franja tallafocs de panells de llana de roca, en la trobada entre el forjat i la façana lleugera. Sistema "ROCKWOOL".
Franja tallafocs en trobada entre forjat i façana lleugera, amb una resistència al foc EI 120, sistema Conlit FP 120 "ROCKWOOL", composta per dos panells rígids de llana de roca Conlit 150 P, no revestits, de 50 mm d'espessor, resistència tèrmica 1,22 m²K/W, conductivitat tèrmica 0,035 W/(mK), densitat 180 kg/m³, calor específic 0,84 J/kgK i factor de resistència a la difusió del vapor d'aigua 1,3, cadascun, units entre si i fixats al forjat i a la façana lleugera, amb escaires d'acer galvanitzat, Conlit FP Superior, de 3 mm d'espessor, escaires d'acer galvanitzat, Conlit FP Inferior, de 3 mm d'espessor i cargols d'unió, Conlit ACR 100, de 100 mm de longitud. Inclús elements de fixació i cargols.
Inclou: Replanteig. Preparació i tall dels panells. Presentació de les esquadres. Col·locació dels panells. Ajust i fixació de les esquadres. Unió entre panells amb cargols de fixació.
Criteri d'amidament de projecte: Superfície mesurada segons documentació gràfica de Projecte.
Criteri de mesura d'obra: Es mesurarà la superfície realment executada segons especificacions de Projecte.

| Codi | Ut | Descripció | Rendiment | Preu | Import |
|---|---|---|---|---|---|
| mt16lrw084d | U | Esquadra d'acer galvanitzat, Conlit FP Superior "ROCKWOOL", de 3 mm d'espessor, inclús ancoratges mecànics d'expansió d'acer galvanitzat. (material) | 1.660 | 11.95 | 19.84 |
| mt16lrw085d | U | Esquadra d'acer galvanitzat, Conlit FP Inferior "ROCKWOOL", de 3 mm d'espessor, inclús ancoratges mecànics d'expansió d'acer galvanitzat. (material) | 1.660 | 20.26 | 33.63 |
| mt16lrw080dd | m² | Panell rígid de llana de roca Conlit 150 P "ROCKWOOL", segons UNE-EN 13162, no revestit, de 50 mm d'espessor, resistència tèrmica 1,22 m²K/W, conductivitat tèrmica 0,035 W/(mK), Euroclasse A1 de reacció al foc segons UNE-EN 13501-1, densitat 180 kg/m³, calor específic 0,84 J/kgK i factor de resistència a la difusió del vapor d'aigua 1,3, per protecció contra incendis d'elements constructius. (material) | 2.100 | 64.89 | 136.27 |
| mt16lrw082xe | U | Cargol d'unió de filferro d'acer galvanitzat en forma d'hèlix, Conlit ACR 100 "ROCKWOOL", de 100 mm de longitud, per a panells de llana de roca. (material) | 5.000 | 2.95 | 14.75 |
| mo054 | h | Oficial 1ª muntador d'aïllaments. (mà d'obra) | 0.300 | 29.34 | 8.80 |
| mo101 | h | Ajudant muntador d'aïllaments. (mà d'obra) | 0.300 | 25.28 | 7.58 |
| % | % | Costos directes complementaris | 2 % | 220.87 | 4.42 |
|  |  | Costos directes |  |  | 225.29 |
