# Protecció passiva contra incendis de conducte metàl·lic de ventilació, amb plaques de guix laminat. Sistema "KNAUF"

- Propietat de l'arxiu: CYPE INGENIEROS, S.A.
- Format: FIEBDC-3/2002
- Divisa: EUR
- Costos indirectes: 3.00 %
- IVA: 21.00 %

## I Instal·lacions

### IO Contra incendis

#### IOJ Protecció passiva contra incendis: instal·lacions

**IOJ213** m² Protecció passiva contra incendis de conducte metàl·lic de ventilació, amb plaques de guix laminat. Sistema "KNAUF".
Sistema de protecció passiva contra incendis de conducte metàl·lic horitzontal de ventilació, protegit en 3 cares, per a garantir una resistència al foc interior de 120 minuts i una resistència al foc exterior de 180 minuts, sistema K271.es "KNAUF", mitjançant recobriment amb plaques de guix laminat Fireboard GM-F, fixades amb grapes. Inclús estructura suport, elements de fixació, pasta i cinta per al tractament de junts.
Inclou: Replanteig. Marcat, muntatge i posterior ancoratge de l'estructura suport. Tall i ajust de les plaques. Muntatge i fixació de les plaques, formant el recobriment del conducte. Tractament de junts.
Criteri d'amidament de projecte: Superfície mesurada segons documentació gràfica de Projecte.
Criteri de mesura d'obra: Es mesurarà la superfície realment executada segons especificacions de Projecte.

| Codi | Ut | Descripció | Rendiment | Preu | Import |
|---|---|---|---|---|---|
| mt41www050b | U | Repercussió, per m², d' estructura suport per a conductes de ventilació realitzats amb plaques, composta de: varetes roscades, perfils angulars, tacs, rosques i volanderes. (material) | 1.000 | 9.27 | 9.27 |
| mt12psg200e | m | Perfil angular 30x30x0,7 mm, d'acer galvanitzat, segons UNE-EN 13964. (material) | 0.200 | 1.14 | 0.23 |
| mt12ptk030 | U | Fixació "KNAUF" per a formigó. (material) | 0.200 | 0.32 | 0.06 |
| mt12pmk010c | m² | Placa de guix laminat reforçada amb teixit de fibra UNE-EN 15283-1 GM-F / 1200 / 2600 / 25 / amb les vores longitudinals quadrades, especial Fireboard GM-F "KNAUF" amb ànima de guix i cares revestides amb una làmina de fibra de vidre; Euroclasse A1 de reacció al foc, segons UNE-EN 13501-1. (material) | 2.255 | 22.62 | 51.01 |
| mt12ptk010cf | U | Cargol autoperforant TN "KNAUF" 3,5x45. (material) | 0.200 | 0.01 | 0.00 |
| mt12ptk010ch | U | Cargol autoperforant TN "KNAUF" 4,2x70. (material) | 0.200 | 0.04 | 0.01 |
| mt12psg115a | U | Grapa per a fixació de plaques, segons DIN 18182. (material) | 12.000 | 0.21 | 2.52 |
| mt12pmk012a | kg | Pasta de segellament Fireboard Spachtel "KNAUF", d'enduriment normal (45 minuts), rang de temperatura de treball de 10 a 35°C, Euroclasse A1 de reacció al foc, segons UNE-EN 13501-1, per a aplicació manual amb cinta de segellament, segons UNE-EN 13963. (material) | 0.100 | 0.77 | 0.08 |
| mt12pmk013 | m | Cinta de segellament Fireboard "KNAUF". (material) | 0.400 | 0.05 | 0.02 |
| mo053 | h | Oficial 1ª muntador de prefabricats interiors. (mà d'obra) | 0.831 | 29.34 | 24.38 |
| mo100 | h | Ajudant muntador de prefabricats interiors. (mà d'obra) | 0.831 | 25.28 | 21.01 |
| % | % | Costos directes complementaris | 2 % | 108.59 | 2.17 |
|  |  | Costos directes |  |  | 110.76 |
