# Segellat de pas de canonada metàl·lica amb aïllament, amb morter. Sistema "PROMAT"

- Propietat de l'arxiu: CYPE INGENIEROS, S.A.
- Format: FIEBDC-3/2002
- Divisa: EUR
- Costos indirectes: 3.00 %
- IVA: 21.00 %

## I Instal·lacions

### IO Contra incendis

#### IOJ Protecció passiva contra incendis: instal·lacions

**IOJ112** U Segellat de pas de canonada metàl·lica amb aïllament, amb morter. Sistema "PROMAT".
Segellat de pas de canonada metàl·lica, de 17 de diàmetre exterior, amb aïllament local no interromput, a través d'una obertura de 100 cm², en mur de 20 cm d'espessor, per a protecció passiva contra incendis i garantir la resistència al foc EI 120, segons UNE-EN 1366-3, amb morter cimentós Promastop-M "PROMAT", color gris.
Criteri de valoració econòmica: El preu no inclou l'aïllament de la canonada.
Inclou: Neteja i preparació del parament. Aplicació del morter, amb plana. Neteja final.
Criteri d'amidament de projecte: Nombre d'unitats previstes, segons documentació gràfica de Projecte.
Criteri de mesura d'obra: Es mesurarà el nombre d'unitats realment executades segons especificacions de Projecte.

| Codi | Ut | Descripció | Rendiment | Preu | Import |
|---|---|---|---|---|---|
| mt09mrp010c | kg | Morter de ciment Promastop-M "PROMAT", color gris, apte per ser revestit, classe X, segons EOTA TR024. (material) | 1.950 | 1.94 | 3.78 |
| op00tal020 |  | Trepant amb batedora. | 1.000 | 0.00 | 0.00 |
| mo113 | h | Peó ordinari construcció. (mà d'obra) | 0.072 | 23.81 | 1.71 |
| % | % | Costos directes complementaris | 2 % | 5.49 | 0.11 |
|  |  | Costos directes |  |  | 5.60 |
