# Conducte de ventilació i extracció de fums, amb resistència al foc, de plaques de silicat càlcic, sistema "PROMAT"

- Propietat de l'arxiu: CYPE INGENIEROS, S.A.
- Format: FIEBDC-3/2002
- Divisa: EUR
- Costos indirectes: 3.00 %
- IVA: 21.00 %

## I Instal·lacions

### IO Contra incendis

#### IOJ Protecció passiva contra incendis: instal·lacions

**IOJ222** m² Conducte de ventilació i extracció de fums, amb resistència al foc, de plaques de silicat càlcic, sistema "PROMAT".
Conducte horitzontal de ventilació, de quatre cares, per a garantir una resistència al foc interior de 120 minuts i una resistència al foc exterior de 120 minuts, segons UNE-EN 1366-1, de plaques de silicat càlcic Promatect-AD "PROMAT", de 1200x2500 mm i 50 mm de gruix, amb les vores quadrades, fixades amb cargols autoperforants 4,8x90 mm. Inclús estructura suport, adhesiu K84 "PROMAT" i placa de silicat càlcic Promatect-H "PROMAT", per al reforç dels junts.
Inclou: Replanteig. Marcat, muntatge i posterior ancoratge de l'estructura suport. Tall i ajust de les plaques. Muntatge i fixació de les plaques. Tractament de junts.
Criteri d'amidament de projecte: Superfície mesurada segons documentació gràfica de Projecte, des de les cares exteriors del conducte.
Criteri de mesura d'obra: Es mesurarà la superfície realment executada segons especificacions de Projecte, des de les cares exteriors del conducte.

| Codi | Ut | Descripció | Rendiment | Preu | Import |
|---|---|---|---|---|---|
| mt41www050b | U | Repercussió, per m², d' estructura suport per a conductes de ventilació realitzats amb plaques, composta de: varetes roscades, perfils angulars, tacs, rosques i volanderes. (material) | 1.000 | 9.27 | 9.27 |
| mt12plo020a | m² | Placa de silicat càlcic Promatect-AD "PROMAT", de 1200x2500 mm i 50 mm de gruix, amb les vores quadrades, Euroclasse A1 de reacció al foc, segons UNE-EN 13501-1, apta per a ser revestida. (material) | 1.050 | 63.20 | 66.36 |
| mt12psg081h | U | Cargol autoperforant 4,8x90 mm. (material) | 16.000 | 0.07 | 1.12 |
| mt12ppo020a | kg | Adhesiu a base de silicat càlcic a emulsió aquosa, K84 "PROMAT". (material) | 0.100 | 4.89 | 0.49 |
| mt12plo030a | m² | Placa de silicat càlcic Promatect-H "PROMAT", de 1200x2500 mm i 10 mm de gruix, amb les vores quadrades, Euroclasse A1 de reacció al foc, segons UNE-EN 13501-1, apta per a ser revestida. (material) | 0.100 | 25.28 | 2.53 |
| mt12psg081d | U | Cargol autoperforant 3,5x35 mm. (material) | 12.000 | 0.01 | 0.12 |
| mo053 | h | Oficial 1ª muntador de prefabricats interiors. (mà d'obra) | 0.779 | 29.34 | 22.86 |
| mo100 | h | Ajudant muntador de prefabricats interiors. (mà d'obra) | 0.779 | 25.28 | 19.69 |
| % | % | Costos directes complementaris | 2 % | 122.44 | 2.45 |
|  |  | Costos directes |  |  | 124.89 |
