# Protecció passiva contra incendis d'element estructural de formigó, amb pintura intumescent. Sistema "PROMAT"

- Propietat de l'arxiu: CYPE INGENIEROS, S.A.
- Format: FIEBDC-3/2002
- Divisa: EUR
- Costos indirectes: 3.00 %
- IVA: 21.00 %

## I Instal·lacions

### IO Contra incendis

#### IOR Protecció passiva contra incendis: estructures

**IOR072** m² Protecció passiva contra incendis d'element estructural de formigó, amb pintura intumescent. Sistema "PROMAT".
Sistema de protecció passiva contra incendis de biga de formigó, de 80 mm de dimensió mínima i 20 mm de distància mínima equivalent a l'eix, mitjançant l'aplicació de dues mans de pintura intumescent para interior o exterior, Promapaint-SC4 "PROMAT", a base de copolímers acrílics a emulsió aquosa, color blanc, fins a formar un gruix mínim de pel·lícula seca de 1100 micres i aconseguir una resistència al foc de 60 minuts, segons UNE-EN 13381-3.
Inclou: Preparació i neteja de la superfície suport. Aplicació de l'emprimació. Aplicació de les mans d'acabat.
Criteri d'amidament de projecte: Superfície mesurada segons documentació gràfica de Projecte.
Criteri de mesura d'obra: Es mesurarà la superfície realment executada segons especificacions de Projecte.

| Codi | Ut | Descripció | Rendiment | Preu | Import |
|---|---|---|---|---|---|
| mt27pwp010g | kg | Pintura intumescent para interior o exterior, Promapaint-SC4 "PROMAT", a base de copolímers acrílics a emulsió aquosa, color blanc; per a aplicar amb pistola d'alta pressió o amb brotxa. (material) | 2.200 | 10.24 | 22.53 |
| mt27pwp005a | kg | Emprimació monocomponent, a emulsió aquosa, Accro-Por "PROMAT". (material) | 0.150 | 8.87 | 1.33 |
| mo038 | h | Oficial 1ª pintor. (mà d'obra) | 0.312 | 28.42 | 8.87 |
| % | % | Costos directes complementaris | 2 % | 32.73 | 0.65 |
|  |  | Costos directes |  |  | 33.38 |
