# Protecció passiva contra incendis d'element estructural reforçat amb fibra de carboni, amb plaques de silicat càlcic. Sistema "PROMAT"

- Propietat de l'arxiu: CYPE INGENIEROS, S.A.
- Format: FIEBDC-3/2002
- Divisa: EUR
- Costos indirectes: 3.00 %
- IVA: 21.00 %

## I Instal·lacions

### IO Contra incendis

#### IOR Protecció passiva contra incendis: estructures

**IOR102** m² Protecció passiva contra incendis d'element estructural reforçat amb fibra de carboni, amb plaques de silicat càlcic. Sistema "PROMAT".
Protecció passiva contra incendis de biga reforçada amb full de fibra de carboni Drizoro Wrap "DRIZORO", amb plaques de silicat càlcic Promatect-AD "PROMAT", de 1200x2500 mm i 50 mm de gruix, amb les vores quadrades, per a protecció passiva contra incendis i garantir la resistència al foc EI 120, segons UNE-EN 1365-2. Inclús cargols per a la fixació de les plaques, placa de silicat càlcic Promatect-H "PROMAT" per a la protecció del reforç i adhesiu K84 "PROMAT", per la closa de juntes.
Criteri de valoració econòmica: El preu no inclou el reforç de fibra de carboni.
Inclou: Protecció del reforç. Tall de les plaques. Fixació de les plaques. Segellat de junts.
Criteri d'amidament de projecte: Superfície mesurada segons documentació gràfica de Projecte.
Criteri de mesura d'obra: Es mesurarà la superfície realment executada segons especificacions de Projecte.

| Codi | Ut | Descripció | Rendiment | Preu | Import |
|---|---|---|---|---|---|
| mt12plo030a | m² | Placa de silicat càlcic Promatect-H "PROMAT", de 1200x2500 mm i 10 mm de gruix, amb les vores quadrades, Euroclasse A1 de reacció al foc, segons UNE-EN 13501-1, apta per a ser revestida. (material) | 1.000 | 25.28 | 25.28 |
| mt12plo020a | m² | Placa de silicat càlcic Promatect-AD "PROMAT", de 1200x2500 mm i 50 mm de gruix, amb les vores quadrades, Euroclasse A1 de reacció al foc, segons UNE-EN 13501-1, apta per a ser revestida. (material) | 2.050 | 63.20 | 129.56 |
| mt12ppo020a | kg | Adhesiu a base de silicat càlcic a emulsió aquosa, K84 "PROMAT". (material) | 0.250 | 4.89 | 1.22 |
| mt12psg081f | U | Cargol autoperforant 3,9x55 mm. (material) | 4.000 | 0.02 | 0.08 |
| mt12psg081g | U | Cargol autoperforant 4,2x70 mm. (material) | 8.000 | 0.03 | 0.24 |
| mo011 | h | Oficial 1ª muntador. (mà d'obra) | 0.719 | 29.34 | 21.10 |
| mo080 | h | Ajudant muntador. (mà d'obra) | 0.719 | 25.28 | 18.18 |
| % | % | Costos directes complementaris | 2 % | 195.66 | 3.91 |
|  |  | Costos directes |  |  | 199.57 |
