# Extintor automàtic de pols químic ABC polivalent, amb pressió incorporada

- Propietat de l'arxiu: CYPE INGENIEROS, S.A.
- Format: FIEBDC-3/2002
- Divisa: EUR
- Costos indirectes: 3.00 %
- IVA: 21.00 %

## I Instal·lacions

### IO Contra incendis

#### IOX Extintors

**IOX120** U Extintor automàtic de pols químic ABC polivalent, amb pressió incorporada.
Extintor automàtic de pols químic ABC polivalent, amb pressió incorporada amb nitrogen, amb 6 kg d'agent extintor, amb casc d´acer amb revestiment interior resistent a la corrosió i acabat exterior amb pintura epoxi color vermell, tub sonda, vàlvula de palanca, anella de seguretat, manòmetre, filtre difusor, cadena d'acer i ampolla fusible per temperatura. Inclús accessoris de muntatge.
Inclou: Col·locació de l'extintor.
Criteri d'amidament de projecte: Nombre d'unitats previstes, segons documentació gràfica de Projecte.
Criteri de mesura d'obra: Es mesurarà el nombre d'unitats realment col·locades segons especificacions de Projecte.

| Codi | Ut | Descripció | Rendiment | Preu | Import |
|---|---|---|---|---|---|
| mt41ixi120a | U | Extintor automàtic de pols químic ABC polivalent, amb pressió incorporada amb nitrogen, amb 6 kg d'agent extintor, amb casc d´acer amb revestiment interior resistent a la corrosió i acabat exterior amb pintura epoxi color vermell, tub sonda, vàlvula de palanca, anella de seguretat, manòmetre, filtre difusor, cadena d'acer i ampolla fusible per temperatura, amb accessoris de muntatge, segons UNE-EN 3. (material) | 1.000 | 57.22 | 57.22 |
| mo113 | h | Peó ordinari construcció. (mà d'obra) | 0.719 | 23.81 | 17.12 |
| % | % | Costos directes complementaris | 2 % | 74.34 | 1.49 |
|  |  | Costos directes |  |  | 75.83 |
