# Tub d'acer negre

- Propietat de l'arxiu: CYPE INGENIEROS, S.A.
- Format: FIEBDC-3/2002
- Divisa: EUR
- Costos indirectes: 3.00 %
- IVA: 21.00 %

## I Instal·lacions

### IW Suports, tubs i accessoris per a fluids

#### IWA D'acer

**IWA005** m Tub d'acer negre.
Tub d'acer negre, amb soldadura longitudinal per resistència elèctrica, sèrie M, de 1" DN 25 mm de diàmetre i 3,2 mm de gruix, unió roscada.
Criteri de valoració econòmica: El preu no inclou el suport ni els accessoris.
Inclou: Replanteig. Col·locació. Realització de proves de servei.
Criteri d'amidament de projecte: Longitud mesurada segons documentació gràfica de Projecte.
Criteri de mesura d'obra: Es mesurarà la longitud realment executada segons especificacions de Projecte.

| Codi | Ut | Descripció | Rendiment | Preu | Import |
|---|---|---|---|---|---|
| mt08tan010da | m | Tub d'acer negre, amb soldadura longitudinal per resistència elèctrica, sèrie M, de 1" DN 25 mm de diàmetre i 3,2 mm de gruix, segons UNE-EN 10255. (material) | 1.000 | 5.41 | 5.41 |
| mo008 | h | Oficial 1ª lampista. (mà d'obra) | 0.053 | 29.34 | 1.56 |
| mo107 | h | Ajudant lampista. (mà d'obra) | 0.053 | 25.25 | 1.34 |
| % | % | Costos directes complementaris | 2 % | 8.31 | 0.17 |
|  |  | Costos directes |  |  | 8.48 |
