# Guia per a aparcament de camió, de tub d'acer galvanitzat

- Propietat de l'arxiu: CYPE INGENIEROS, S.A.
- Format: FIEBDC-3/2002
- Divisa: EUR
- Costos indirectes: 3.00 %
- IVA: 21.00 %

## L Fusteria, manyeria, vidres i proteccions solars

### LM Equipament per a molls de càrrega i descàrrega

#### LMC Complements d'acoblament i seguretat

**LMC010** U Guia per a aparcament de camió, de tub d'acer galvanitzat.
Guia corba per a aparcament de camió, de tub d'acer galvanitzat, de 2500 mm de longitud, fixada mitjançant ancoratge mecànic per cargolat. Inclús plaques d'ancoratge per a fixació mitjançant cargolat al suport amb cargols d'acer.
Inclou: Replanteig. Col·locació i fixació de la guia per a aparcament de camió.
Criteri d'amidament de projecte: Nombre d'unitats previstes, segons documentació gràfica de Projecte.
Criteri de mesura d'obra: Es mesurarà el nombre d'unitats realment executades segons especificacions de Projecte.

| Codi | Ut | Descripció | Rendiment | Preu | Import |
|---|---|---|---|---|---|
| mt26amc030b | U | Guia corba per a aparcament de camió, de tub d'acer galvanitzat, de 2500 mm de longitud, per facilitar el posicionament dels vehicles durant les maniobres d'acoblament al recer. Inclús plaques d'ancoratge. (material) | 1.000 | 260.10 | 260.10 |
| mt26aaa035a | U | Ancoratge mecànic tipus cargol de cap aixamfranat amb estrella interior de sis puntes per a clau Torx, d'acer galvanitzat. (material) | 8.000 | 1.25 | 10.00 |
| op00ato010 |  | Tornavís. | 1.000 | 0.00 | 0.00 |
| op00tal010 |  | Trepant. | 1.000 | 0.00 | 0.00 |
| mo011 | h | Oficial 1ª muntador. (mà d'obra) | 7.193 | 29.34 | 211.04 |
| mo080 | h | Ajudant muntador. (mà d'obra) | 7.193 | 25.28 | 181.84 |
| % | % | Costos directes complementaris | 2 % | 662.98 | 13.26 |
|  |  | Costos directes |  |  | 676.24 |
