# Topall de protecció per a camió, de cautxú

- Propietat de l'arxiu: CYPE INGENIEROS, S.A.
- Format: FIEBDC-3/2002
- Divisa: EUR
- Costos indirectes: 3.00 %
- IVA: 21.00 %

## L Fusteria, manyeria, vidres i proteccions solars

### LM Equipament per a molls de càrrega i descàrrega

#### LMC Complements d'acoblament i seguretat

**LMC020** U Topall de protecció per a camió, de cautxú.
Topall de protecció per a camió, de cautxú, de 350x250x100 mm, amb 2 orificis de fixació i platina metàl·lica d'ancoratge, fixat mitjançant ancoratge mecànic per cargolat.
Inclou: Replanteig. Col·locació i fixació del topall de protecció per a camió.
Criteri d'amidament de projecte: Nombre d'unitats previstes, segons documentació gràfica de Projecte.
Criteri de mesura d'obra: Es mesurarà el nombre d'unitats realment executades segons especificacions de Projecte.

| Codi | Ut | Descripció | Rendiment | Preu | Import |
|---|---|---|---|---|---|
| mt26amc040a | U | Topall de protecció per a camió, de cautxú, de 350x250x100 mm, amb 2 orificis de fixació i platina metàl·lica d'ancoratge, per a l'amortiment dels xocs dels vehicles amb el moll de càrrega. (material) | 1.000 | 138.65 | 138.65 |
| mt26aaa035a | U | Ancoratge mecànic tipus cargol de cap aixamfranat amb estrella interior de sis puntes per a clau Torx, d'acer galvanitzat. (material) | 2.000 | 1.25 | 2.50 |
| op00ato010 |  | Tornavís. | 1.000 | 0.00 | 0.00 |
| op00tal010 |  | Trepant. | 1.000 | 0.00 | 0.00 |
| mo011 | h | Oficial 1ª muntador. (mà d'obra) | 0.240 | 29.34 | 7.04 |
| mo080 | h | Ajudant muntador. (mà d'obra) | 0.240 | 25.28 | 6.07 |
| % | % | Costos directes complementaris | 2 % | 154.26 | 3.09 |
|  |  | Costos directes |  |  | 157.35 |
